# Luminaria empotrada

- Propiedad del archivo: CYPE INGENIEROS, S.A.
- Formato: FIEBDC-3/2002
- Ámbito geográfico: Honduras
- Divisa: HNL
- Costes indirectos: 3.00 %
- Gastos generales: 13.00 %
- Beneficio industrial: 6.00 %
- IVA: 15.00 %

## I Instalaciones

### II Iluminación

#### III Interior

**III130** Ud Luminaria empotrada.
Luminaria cuadrada de luz directa, de 600x600x120 mm, para 4 lámparas fluorescentes T5 de 14 W, modelo Hermética 4x14W T5 HF Difusor "LAMP"; cuerpo de luminaria de lámina de acero, acabado lacado, de color blanco; óptica de aluminio; difusor de policarbonato transparente; balasto electrónico; con grados de protección IP65 e IK09 y aislamiento clase F. Instalación empotrada. Incluso lámparas.
Criterio de valoración económica: El precio no incluye las ayudas de albañilería para instalaciones.
Incluye: Replanteo. Montaje, conexionado y comprobación de su correcto funcionamiento.
Criterio de medición de proyecto: Número de unidades previstas, según documentación gráfica de Proyecto.
Criterio de medición de obra: Se medirá el número de unidades realmente ejecutadas según especificaciones de Proyecto.

| Código | Ud | Descripción | Rendimiento | Precio | Importe |
|---|---|---|---|---|---|
| mt34lam130zgp | Ud | Luminaria cuadrada de luz directa, de 600x600x120 mm, para 4 lámparas fluorescentes T5 de 14 W, modelo Hermética 4x14W T5 HF Difusor "LAMP"; cuerpo de luminaria de lámina de acero, acabado lacado, de color blanco; óptica de aluminio; difusor de policarbonato transparente; balasto electrónico; con grados de protección IP65 e IK09 y aislamiento clase F, para empotrar. (material) | 1.000 | 12311.77 | 12311.77 |
| mt34tuf010a | Ud | Tubo fluorescente T5 de 14 W. (material) | 4.000 | 174.17 | 696.68 |
| mo003 | h | Electricista. (mano de obra) | 0.438 | 93.44 | 40.93 |
| mo102 | h | Ayudante de electricista. (mano de obra) | 0.438 | 67.79 | 29.69 |
| % | % | Herramienta menor | 2 % | 13079.07 | 261.58 |
|  |  | Costes directos |  |  | 13340.65 |
