# Filtro retenedor de residuos, unión con bridas, de 10" de diámetro

- Propiedad del archivo: CYPE INGENIEROS, S.A.
- Formato: FIEBDC-3/2002
- Ámbito geográfico: Honduras
- Costes indirectos: 3.00 %
- Gastos generales: 13.00 %
- Beneficio industrial: 6.00 %
- IVA: 15.00 %

## I Instalaciones

### IO Contra incendios

#### IOB Sistemas de abastecimiento de agua

**IOB026** Ud Filtro retenedor de residuos, unión con bridas, de 10" de diámetro.
Suministro e instalación de filtro retenedor de residuos de fundición dúctil, con tamiz de acero inoxidable, unión con bridas, de 10" de diámetro, PN=16 bar. Incluso elementos de montaje y demás accesorios necesarios para su correcto funcionamiento. Totalmente montado, conexionado y probado.
Incluye: Replanteo de la situación del filtro. Colocación del filtro. Conexión a la red de distribución de agua.
Criterio de medición de proyecto: Número de unidades previstas, según documentación gráfica de Proyecto.
Criterio de medición de obra: Se medirá el número de unidades realmente ejecutadas según especificaciones de Proyecto.

| Código | Ud | Descripción | Rendimiento | Precio | Importe |
|---|---|---|---|---|---|
| mt41svc100h | Ud | Filtro retenedor de residuos de fundición dúctil, con tamiz de acero inoxidable, unión con bridas, de 10" de diámetro, PN=16 bar. (material) | 1.000 | 1404.02 | 1404.02 |
| mt41www030 | Ud | Material auxiliar para instalaciones contra incendios. (material) | 1.000 | 1.87 | 1.87 |
| mo008 | h | Fontanero. (mano de obra) | 0.646 | 2.12 | 1.37 |
| mo107 | h | Ayudante de fontanero. (mano de obra) | 0.646 | 1.51 | 0.98 |
| % | % | Herramienta menor | 2 % | 1408.24 | 28.16 |
|  |  | Costes directos |  |  | 1436.40 |
