# Red interior de desagüe, empotrada

- Propiedad del archivo: CYPE INGENIEROS, S.A.
- Formato: FIEBDC-3/2002
- Ámbito geográfico: Honduras
- Divisa: HNL
- Costes indirectos: 3.00 %
- Gastos generales: 13.00 %
- Beneficio industrial: 6.00 %
- IVA: 15.00 %

## I Instalaciones

### IS Desagüe de aguas

#### ISD Derivaciones individuales

**ISD005** m Red interior de desagüe, empotrada.
Red interior de desagüe, empotrada, formada por tubo de PVC, serie B, de 32 mm de diámetro y 3 mm de espesor, que conecta el aparato con la bajante, el colector o el bote sifónico; unión pegada con adhesivo. Incluso líquido limpiador, adhesivo para tubos y accesorios de PVC, material auxiliar para montaje y sujeción a la obra, accesorios y piezas especiales.
Incluye: Replanteo del recorrido de la tubería y de la situación de los elementos de sujeción. Presentación de tubos. Fijación del material auxiliar para montaje y sujeción a la obra. Montaje, conexionado y comprobación de su correcto funcionamiento.
Criterio de medición de proyecto: Longitud medida según documentación gráfica de Proyecto.
Criterio de medición de obra: Se medirá la longitud realmente ejecutada según especificaciones de Proyecto.

| Código | Ud | Descripción | Rendimiento | Precio | Importe |
|---|---|---|---|---|---|
| mt36tit400a | Ud | Material auxiliar para montaje y sujeción a la obra de las tuberías de PVC, serie B, de 32 mm de diámetro. (material) | 1.000 | 6.00 | 6.00 |
| mt36tit010ac | m | Tubo de PVC, serie B, de 32 mm de diámetro y 3 mm de espesor, con el precio incrementado el 10% en concepto de accesorios y piezas especiales. (material) | 1.050 | 44.01 | 46.21 |
| mt11var009 | l | Líquido limpiador para pegado mediante adhesivo de tubos y accesorios de PVC. (material) | 0.020 | 1146.13 | 22.92 |
| mt11var010 | l | Adhesivo para tubos y accesorios de PVC. (material) | 0.010 | 1460.70 | 14.61 |
| mo008 | h | Fontanero. (mano de obra) | 0.070 | 118.70 | 8.31 |
| mo107 | h | Ayudante de fontanero. (mano de obra) | 0.035 | 86.19 | 3.02 |
| % | % | Herramienta menor | 2 % | 101.07 | 2.02 |
|  |  | Costes directos |  |  | 103.09 |
