# Rejilla para exteriores

- Propiedad del archivo: CYPE INGENIEROS, S.A.
- Formato: FIEBDC-3/2002
- Ámbito geográfico: Honduras
- Divisa: HNL
- Costes indirectos: 3.00 %
- Gastos generales: 13.00 %
- Beneficio industrial: 6.00 %
- IVA: 15.00 %

## I Instalaciones

### IV Ventilación

#### IVM Ventilación mecánica

**IVM024** Ud Rejilla para exteriores.
Rejilla circular de plástico, con lamas horizontales fijas, salida de aire con inclinación de 15°, color blanco RAL 9010, con mosquitera, para ducto de admisión o extracción, de 100 mm de diámetro. Incluso elementos de fijación.
Incluye: Replanteo. Colocación y fijación.
Criterio de medición de proyecto: Número de unidades previstas, según documentación gráfica de Proyecto.
Criterio de medición de obra: Se medirá el número de unidades realmente ejecutadas según especificaciones de Proyecto.

| Código | Ud | Descripción | Rendimiento | Precio | Importe |
|---|---|---|---|---|---|
| mt42sva170a | Ud | Rejilla circular de plástico, con lamas horizontales fijas, salida de aire con inclinación de 15°, color blanco RAL 9010, con mosquitera, para ducto de admisión o extracción, de 100 mm de diámetro, con elementos de fijación. (material) | 1.000 | 331.31 | 331.31 |
| mo011 | h | Montador. (mano de obra) | 0.274 | 117.18 | 32.11 |
| mo080 | h | Ayudante de montador. (mano de obra) | 0.274 | 85.25 | 23.36 |
| % | % | Herramienta menor | 2 % | 386.78 | 7.74 |
|  |  | Costes directos |  |  | 394.52 |
