# Contraventana de PVC

- Propiedad del archivo: CYPE INGENIEROS, S.A.
- Formato: FIEBDC-3/2002
- Ámbito geográfico: Honduras
- Divisa: HNL
- Costes indirectos: 3.00 %
- Gastos generales: 13.00 %
- Beneficio industrial: 6.00 %
- IVA: 15.00 %

## L Puertas, ventanas, closets, fierrería, vidrios y protecciones solares

### LS Protecciones solares

#### LSV Contraventanas

**LSV010** Ud Contraventana de PVC.
Contraventana de PVC, tipo mallorquina, una hoja practicable, de lamas fijas, 300x600 mm, acabado blanco estándar. Colocación exterior en ventana.
Incluye: Colocación y fijación del marco. Colocación y fijación de los elementos de colgar. Colocación de la hoja.
Criterio de medición de proyecto: Número de unidades previstas, según documentación gráfica de Proyecto.
Criterio de medición de obra: Se medirá el número de unidades realmente ejecutadas según especificaciones de Proyecto.

| Código | Ud | Descripción | Rendimiento | Precio | Importe |
|---|---|---|---|---|---|
| mt24dbc010aa | Ud | Contraventana de PVC, tipo mallorquina, una hoja practicable, de lamas fijas, 300x600 mm, acabado blanco estándar; con herrajes de colgar y apertura, tornillería de acero inoxidable y elementos de estanqueidad. (material) | 1.000 | 2907.06 | 2907.06 |
| mt15sja100 | Ud | Cartucho de masilla de silicona neutra. (material) | 0.063 | 113.01 | 7.12 |
| op00ato010 |  | Atornillador. | 1.000 | 0.00 | 0.00 |
| op00tal010 |  | Taladro. | 1.000 | 0.00 | 0.00 |
| mo018 | h | Fierrero. (mano de obra) | 1.096 | 117.04 | 128.28 |
| mo059 | h | Ayudante de fierrero. (mano de obra) | 0.548 | 86.52 | 47.41 |
| % | % | Herramienta menor | 2 % | 3089.87 | 61.80 |
|  |  | Costes directos |  |  | 3151.67 |
