# Llamador para puerta de vidrio templado, de acero inoxidable AISI 304, acabado pulido, de tubo de 38 mm de diámetro, 1200 mm de longitud y 900 mm de distancia entre taladros. Incluso fijaciones

- Propiedad del archivo: CYPE INGENIEROS, S.A.
- Formato: FIEBDC-3/2002
- Ámbito geográfico: Honduras
- Divisa: HNL
- Costes indirectos: 3.00 %
- Gastos generales: 13.00 %
- Beneficio industrial: 6.00 %
- IVA: 15.00 %

## L Puertas, ventanas, closets, fierrería, vidrios y protecciones solares

### LV Vidrios

#### LVT Templados

**LVT023** Ud Llamador para puerta de vidrio templado, de acero inoxidable AISI 304, acabado pulido, de tubo de 38 mm de diámetro, 1200 mm de longitud y 900 mm de distancia entre taladros. Incluso fijaciones.
Llamador para puerta de vidrio templado, de acero inoxidable AISI 304, acabado pulido, de tubo de 38 mm de diámetro, 1200 mm de longitud y 900 mm de distancia entre taladros. Incluso fijaciones.
Incluye: Replanteo. Colocación y fijación del llamador.
Criterio de medición de proyecto: Número de unidades previstas, según documentación gráfica de Proyecto.
Criterio de medición de obra: Se medirá el número de unidades realmente ejecutadas según especificaciones de Proyecto.

| Código | Ud | Descripción | Rendimiento | Precio | Importe |
|---|---|---|---|---|---|
| mt21vts040Q | Ud | Llamador para puerta de vidrio, de acero inoxidable AISI 304, acabado pulido, de tubo de 38 mm de diámetro, 1200 mm de longitud y 900 mm de distancia entre taladros, incluso fijaciones. (material) | 1.000 | 1979.35 | 1979.35 |
| mo011 | h | Montador. (mano de obra) | 0.275 | 73.85 | 20.31 |
| mo080 | h | Ayudante de montador. (mano de obra) | 0.055 | 53.32 | 2.93 |
| % | % | Herramienta menor | 2 % | 2002.59 | 40.05 |
|  |  | Costes directos |  |  | 2042.64 |
