# Aislamiento térmico por el exterior de la hoja interior, en fachada de doble hoja de mampostería vista

- Propiedad del archivo: CYPE INGENIEROS, S.A.
- Formato: FIEBDC-3/2002
- Ámbito geográfico: Honduras
- Divisa: HNL
- Costes indirectos: 3.00 %
- Gastos generales: 13.00 %
- Beneficio industrial: 6.00 %
- IVA: 15.00 %

## N Aislamientos e impermeabilizaciones

### NA Aislamientos térmicos

#### NAF Fachadas y medianerías

**NAF011** m² Aislamiento térmico por el exterior de la hoja interior, en fachada de doble hoja de mampostería vista.
Aislamiento térmico por el exterior de la hoja interior, en fachada de doble hoja de mampostería vista, con panel rígido de poliestireno expandido, de superficie lisa y mecanizado lateral recto, de 30 mm de espesor, resistencia térmica 1,05 m²K/W, conductividad térmica 0,029 W/(mK). Colocación en obra: a tope, con espuma de poliuretano, sobre distanciadores del mismo material aislante, para mantener el espesor de la cámara de aire. Incluso espuma adhesiva autoexpansiva, elástica, de poliuretano monocomponente para la fijación de los distanciadores a la hoja interior y de los paneles aislantes a los distanciadores.
Incluye: Limpieza y preparación de la superficie del soporte. Replanteo y corte del aislamiento. Colocación de los distanciadores. Colocación del aislamiento. Resolución de puntos singulares.
Criterio de medición de proyecto: Superficie medida según documentación gráfica de Proyecto.
Criterio de medición de obra: Se medirá la superficie realmente ejecutada según especificaciones de Proyecto.

| Código | Ud | Descripción | Rendimiento | Precio | Importe |
|---|---|---|---|---|---|
| mt16pel010aaea | m² | Panel rígido de poliestireno expandido, de superficie lisa y mecanizado lateral recto, de 30 mm de espesor, resistencia térmica 1,05 m²K/W, conductividad térmica 0,029 W/(mK), Euroclase E de reacción al fuego, con código de designación EPS-EN 13163-L3-W3-T2-S5-P10-BS250-TR200-DS(N)2-CS(10)150. (material) | 1.050 | 190.16 | 199.67 |
| mt22www040 | Ud | Aerosol de 750 ml de espuma adhesiva autoexpansiva, elástica, de poliuretano monocomponente, de 25 kg/m³ de densidad, conductividad térmica 0,0345 W/(mK), 135% de expansión, elongación hasta rotura 45% y 7 N/cm² de resistencia a tracción, estable de -40°C a 90°C; para aplicar con pistola. (material) | 0.050 | 232.69 | 11.63 |
| mo054 | h | Montador de aislamientos. (mano de obra) | 0.026 | 117.18 | 3.05 |
| mo101 | h | Ayudante de montador de aislamientos. (mano de obra) | 0.026 | 85.25 | 2.22 |
| % | % | Herramienta menor | 2 % | 216.57 | 4.33 |
|  |  | Costes directos |  |  | 220.90 |
