# Aislamiento térmico por el exterior en fachada para sistemas ETICS

- Propiedad del archivo: CYPE INGENIEROS, S.A.
- Formato: FIEBDC-3/2002
- Ámbito geográfico: Honduras
- Divisa: HNL
- Costes indirectos: 3.00 %
- Gastos generales: 13.00 %
- Beneficio industrial: 6.00 %
- IVA: 15.00 %

## N Aislamientos e impermeabilizaciones

### NA Aislamientos térmicos

#### NAF Fachadas y medianerías

**NAF060** m² Aislamiento térmico por el exterior en fachada para sistemas ETICS, formado por panel rígido de poliestireno expandido, de superficie lisa y mecanizado lateral recto, de 20 mm de espesor, resistencia térmica 0,65 m²K/W, conductividad térmica 0,031 W/(mK), colocado a tope y fijado con mortero adhesivo y fijaciones mecánicas.
Aislamiento térmico por el exterior en fachada para sistemas ETICS, formado por panel rígido de poliestireno expandido, de superficie lisa y mecanizado lateral recto, de 20 mm de espesor, resistencia térmica 0,65 m²K/W, conductividad térmica 0,031 W/(mK), colocado a tope y fijado con mortero adhesivo y fijaciones mecánicas.
Incluye: Limpieza y preparación de la superficie soporte. Replanteo y corte del aislamiento. Aplicación del adhesivo. Colocación del aislamiento. Fijación del aislamiento. Resolución de puntos singulares.
Criterio de medición de proyecto: Superficie medida según documentación gráfica de Proyecto.
Criterio de medición de obra: Se medirá la superficie realmente ejecutada según especificaciones de Proyecto.
Criterio de valoración económica: El precio no incluye la capa de regularización ni la capa de acabado.

| Código | Ud | Descripción | Rendimiento | Precio | Importe |
|---|---|---|---|---|---|
| mt16aaa010 | kg | Mortero adhesivo para fijación de materiales aislantes. (material) | 4.000 | 6.62 | 26.48 |
| mt16pel010iac | m² | Panel rígido de poliestireno expandido, de superficie lisa y mecanizado lateral recto, de 20 mm de espesor, resistencia térmica 0,65 m²K/W, conductividad térmica 0,031 W/(mK), Euroclase E de reacción al fuego, con código de designación EPS-EN 13163-L2-W2-T1-S2-P5-CS(10)100-TR150-BS150-DS(N)2-DS(70,90)1. (material) | 1.050 | 62.48 | 65.60 |
| mt16aaa021a | Ud | Taco de expansión y clavo de polipropileno, con aro de estanqueidad, para fijación mecánica de paneles aislantes. (material) | 6.000 | 2.81 | 16.86 |
| mo054 | h | Montador de aislamientos. (mano de obra) | 0.110 | 73.85 | 8.12 |
| mo101 | h | Ayudante de montador de aislamientos. (mano de obra) | 0.110 | 53.32 | 5.87 |
| % | % | Herramienta menor | 2 % | 122.93 | 2.46 |
|  |  | Costes directos |  |  | 125.39 |
