# Drenaje de suelos flotantes con placa de nódulos, de polietileno de alta resistencia a la compresión con aberturas y canales de drenaje, 120x90 cm

- Propiedad del archivo: CYPE INGENIEROS, S.A.
- Formato: FIEBDC-3/2002
- Ámbito geográfico: Honduras
- Divisa: HNL
- Costes indirectos: 3.00 %
- Gastos generales: 13.00 %
- Beneficio industrial: 6.00 %
- IVA: 15.00 %

## N Aislamientos e impermeabilizaciones

### ND Drenajes y desolidarizaciones

#### NDR Drenajes

**NDR020** m² Drenaje de suelos flotantes con placa de nódulos, de polietileno de alta resistencia a la compresión con aberturas y canales de drenaje, 120x90 cm.
Drenaje de suelos flotantes con placa de nódulos, de polietileno de alta resistencia a la compresión con aberturas y canales de drenaje, 120x90 cm. Incluso parte proporcional de preparación de la superficie soporte y cortes.
Incluye: Limpieza y preparación de la superficie soporte. Corte y preparación de la placa drenante. Colocación de la placa drenante.
Criterio de medición de proyecto: Superficie medida según documentación gráfica de Proyecto.
Criterio de medición de obra: Se medirá la superficie realmente ejecutada según especificaciones de Proyecto.

| Código | Ud | Descripción | Rendimiento | Precio | Importe |
|---|---|---|---|---|---|
| mt17sch060a | m² | Placa de nódulos, de polietileno de alta resistencia a la compresión con aberturas y canales de drenaje, 120x90 cm, para tubos de 14 mm de diámetro, paso del tubo múltiplo de 7,5 cm, unión entre placas mediante traslape de una fila de nódulos. (material) | 1.000 | 509.22 | 509.22 |
| mo054 | h | Montador de aislamientos. (mano de obra) | 0.044 | 67.58 | 2.97 |
| mo101 | h | Ayudante de montador de aislamientos. (mano de obra) | 0.044 | 48.20 | 2.12 |
| % | % | Herramienta menor | 2 % | 514.31 | 10.29 |
|  |  | Costes directos |  |  | 524.60 |
