# Perfil de ventilación de polipropileno de alta densidad para fijación de lámina drenante nodular y aireación de la cámara de aire mediante aberturas de ventilación

- Propiedad del archivo: CYPE INGENIEROS, S.A.
- Formato: FIEBDC-3/2002
- Ámbito geográfico: Honduras
- Divisa: HNL
- Costes indirectos: 3.00 %
- Gastos generales: 13.00 %
- Beneficio industrial: 6.00 %
- IVA: 15.00 %

## N Aislamientos e impermeabilizaciones

### NI Impermeabilizaciones

#### NIM Muros en contacto con el terreno

**NIM101** m Perfil de ventilación de polipropileno de alta densidad para fijación de lámina drenante nodular y aireación de la cámara de aire mediante aberturas de ventilación, en la cara interior del muro en contacto con el terreno.
Suministro y colocación en el desplante y la coronación de la hoja interior de perfil de ventilación de polipropileno de alta densidad para fijación de lámina drenante nodular y aireación de la cámara de aire mediante aberturas de ventilación, en la cara interior del muro en contacto con el terreno. Incluso parte proporcional de fijación al soporte mediante clavos y sellado de fijaciones.
Incluye: Limpieza del soporte. Colocación del perfil. Fijación mecánica del perfil.
Criterio de medición de proyecto: Longitud medida según documentación gráfica de Proyecto.
Criterio de medición de obra: Se medirá la longitud realmente ejecutada según especificaciones de Proyecto.

| Código | Ud | Descripción | Rendimiento | Precio | Importe |
|---|---|---|---|---|---|
| mt14baa020 | m | Perfil de ventilación, de polipropileno de alta densidad, para fijación de lámina drenante nodular y aireación de la cámara de aire, en la cara interior del muro en contacto con el terreno. (material) | 1.000 | 69.38 | 69.38 |
| mo032 | h | Aplicador de productos impermeabilizantes. (mano de obra) | 0.109 | 65.38 | 7.13 |
| mo070 | h | Ayudante de aplicador de productos impermeabilizantes. (mano de obra) | 0.109 | 48.20 | 5.25 |
| % | % | Herramienta menor | 2 % | 81.76 | 1.64 |
|  |  | Costes directos |  |  | 83.40 |
