# Impermeabilización de solera en contacto con el terreno, con geocompuesto de bentonita de sodio

- Propiedad del archivo: CYPE INGENIEROS, S.A.
- Formato: FIEBDC-3/2002
- Ámbito geográfico: Honduras
- Divisa: HNL
- Costes indirectos: 3.00 %
- Gastos generales: 13.00 %
- Beneficio industrial: 6.00 %
- IVA: 15.00 %

## N Aislamientos e impermeabilizaciones

### NI Impermeabilizaciones

#### NIS Soleras en contacto con el terreno

**NIS012** m² Impermeabilización de solera en contacto con el terreno, con geocompuesto de bentonita de sodio.
Impermeabilización de solera en contacto con el terreno, con geocompuesto de bentonita de sodio, de 6 mm de espesor, formado por un geotextil no tejido de polipropileno, de 200 g/m², 5 kg/m² de gránulos de bentonita de sodio natural y un geotextil tejido de polipropileno, de 110 g/m², colocado con traslapes en la base de la solera, sobre una capa de concreto de limpieza, fijado con puntas de acero, para evitar su desplazamiento, preparada para recibir directamente el concreto de la solera. Incluso bentonita granular, para el sellado de juntas en puntos singulares.
Criterio de valoración económica: El precio no incluye la capa de concreto de limpieza.
Incluye: Limpieza y preparación de la superficie. Extendido y fijación del geocompuesto. Relleno, con bentonita granular, del perímetro y de los encuentros con elementos pasantes.
Criterio de medición de proyecto: Superficie medida según documentación gráfica de Proyecto.
Criterio de medición de obra: Se medirá la superficie realmente ejecutada según especificaciones de Proyecto, incluyendo las entregas y los traslapes.

| Código | Ud | Descripción | Rendimiento | Precio | Importe |
|---|---|---|---|---|---|
| mt08var015 | kg | Bentonita de sodio granular. (material) | 0.130 | 44.00 | 5.72 |
| mt15iea010g | m² | Geocompuesto de bentonita de sodio, de 6 mm de espesor, formado por un geotextil no tejido de polipropileno, de 200 g/m², 5 kg/m² de gránulos de bentonita de sodio natural y un geotextil tejido de polipropileno, de 110 g/m². (material) | 1.150 | 150.60 | 173.19 |
| mt08var060 | kg | Puntas de acero de 20x100 mm. (material) | 0.100 | 223.17 | 22.32 |
| mo032 | h | Aplicador de productos impermeabilizantes. (mano de obra) | 0.153 | 120.58 | 18.45 |
| mo070 | h | Ayudante de aplicador de productos impermeabilizantes. (mano de obra) | 0.153 | 90.13 | 13.79 |
| % | % | Herramienta menor | 2 % | 233.47 | 4.67 |
|  |  | Costes directos |  |  | 238.14 |
