# Cobertura de paneles de fibrocemento sin amianto, con aislamiento incorporado

- Propiedad del archivo: CYPE INGENIEROS, S.A.
- Formato: FIEBDC-3/2002
- Ámbito geográfico: Honduras
- Divisa: HNL
- Costes indirectos: 3.00 %
- Gastos generales: 13.00 %
- Beneficio industrial: 6.00 %
- IVA: 15.00 %

## Q Cubiertas

### QU Componentes de cubiertas inclinadas y curvas

#### QUC De placas de fibrocemento sin amianto

**QUC020** m² Cobertura de paneles de fibrocemento sin amianto, con aislamiento incorporado.
Cobertura de paneles, formados por placa ondulada de fibrocemento sin amianto, color arcilla, en la cara exterior, núcleo aislante de espuma de poliuretano y acabado interior con lámina de poliéster reforzado con fibra de vidrio, color blanco; de 2500 mm de longitud, 1100 mm de anchura y 54 mm de espesor, para cubierta inclinada, con una pendiente mayor del 10%, colocados con un traslape del panel superior de 150 mm y fijados mecánicamente a cualquier tipo de correa estructural. Incluso accesorios de fijación de los paneles.
Criterio de valoración económica: El precio no incluye la superficie soporte ni los puntos singulares y las piezas especiales de la cobertura.
Incluye: Limpieza de la superficie soporte. Fijación de los paneles.
Criterio de medición de proyecto: Superficie del faldón medida en verdadera magnitud, según documentación gráfica de Proyecto.
Criterio de medición de obra: Se medirá, en verdadera magnitud, la superficie realmente ejecutada según especificaciones de Proyecto.

| Código | Ud | Descripción | Rendimiento | Precio | Importe |
|---|---|---|---|---|---|
| mt13eur015a | Ud | Panel, formado por placa ondulada de fibrocemento sin amianto, color arcilla, en la cara exterior, núcleo aislante de espuma de poliuretano y acabado interior con lámina de poliéster reforzado con fibra de vidrio, color blanco; de 2500 mm de longitud, 1100 mm de anchura y 54 mm de espesor. (material) | 0.319 | 2786.85 | 889.01 |
| mt13eur016a | Ud | Panel especial para cumbrera, formado por placa ondulada de fibrocemento sin amianto, color arcilla, en la cara exterior, núcleo aislante de espuma de poliuretano y acabado interior con lámina de poliéster reforzado con fibra de vidrio, color blanco; de 2500 mm de longitud, 1100 mm de anchura y 54 mm de espesor, para cubierta de fibrocemento sin amianto. (material) | 0.043 | 3105.71 | 133.55 |
| mt13eur017a | Ud | Panel especial para alero, formado por placa ondulada de fibrocemento sin amianto, color arcilla, en la cara exterior, núcleo aislante de espuma de poliuretano y acabado interior con lámina de poliéster reforzado con fibra de vidrio, color blanco; de 2500 mm de longitud, 1100 mm de anchura y 54 mm de espesor, para cubierta de fibrocemento sin amianto. (material) | 0.043 | 3105.71 | 133.55 |
| mt13eur018a | Ud | Panel translúcido, formado por una placa exterior de policarbonato celular, de 4 mm de espesor, armazón de policarbonato celular y acabado interior con lámina de poliéster reforzado con fibra de vidrio, color blanco; de 2500 mm de longitud, 1100 mm de anchura y 54 mm de espesor, para iluminación natural de cubierta de fibrocemento sin amianto. (material) | 0.021 | 2960.64 | 62.17 |
| mt13eur100b | Ud | Kit de accesorios de fijación, para paneles de fibrocemento sin amianto. (material) | 1.000 | 303.47 | 303.47 |
| mo051 | h | Montador de muros exteriores industriales. (mano de obra) | 0.175 | 117.18 | 20.51 |
| mo098 | h | Ayudante de montador de fachadas y techos de paneles metálicos. (mano de obra) | 0.071 | 85.25 | 6.05 |
| % | % | Herramienta menor | 2 % | 1548.31 | 30.97 |
|  |  | Costes directos |  |  | 1579.28 |
