# Revestimiento mural con papel de vinilo

- Propiedad del archivo: CYPE INGENIEROS, S.A.
- Formato: FIEBDC-3/2002
- Ámbito geográfico: Honduras
- Divisa: HNL
- Costes indirectos: 3.00 %
- Gastos generales: 13.00 %
- Beneficio industrial: 6.00 %
- IVA: 15.00 %

## R Revestimientos

### RD Decorativos

#### RDP De papel

**RDP010** m² Revestimiento mural con papel de vinilo.
Revestimiento mural con papel de vinilo, de 235 g/m². Colocación en obra: con cola celulósica, soluble en agua.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam020 | kg | Cola celulósica, soluble en agua, para papeles pintados. (material) | 0.010 | 340.16 | 3.40 |
| mt29pap010a | m² | Papel de vinilo, de 235 g/m², para revestimiento de paramentos verticales interiores. (material) | 1.100 | 131.54 | 144.69 |
| op00sie030 |  | Sierra de disco de diamante, para mesa de trabajo, de corte húmedo. | 1.000 | 0.00 | 0.00 |
| op00tal010 |  | Taladro. | 1.000 | 0.00 | 0.00 |
| mo038 | h | Pintor. (mano de obra) | 0.088 | 115.52 | 10.17 |
| mo076 | h | Ayudante de pintor. (mano de obra) | 0.088 | 86.35 | 7.60 |
| % | % | Herramienta menor | 2 % | 165.86 | 3.32 |
|  |  | Costes directos |  |  | 169.18 |
