# Imprimación anticorrosiva, para la protección de elementos de acero frente a la corrosión

- Propiedad del archivo: CYPE INGENIEROS, S.A.
- Formato: FIEBDC-3/2002
- Ámbito geográfico: Honduras
- Divisa: HNL
- Costes indirectos: 3.00 %
- Gastos generales: 13.00 %
- Beneficio industrial: 6.00 %
- IVA: 15.00 %

## R Revestimientos

### RL Tratamientos superficiales de protección

#### RLC Anticorrosión

**RLC010** m² Imprimación anticorrosiva, para la protección de elementos de acero frente a la corrosión.
Aplicación manual de dos manos de imprimación anticorrosiva, bicomponente, hasta alcanzar un espesor total de 100 µm, para la protección de elementos de acero frente a la corrosión.
Incluye: Limpieza del soporte. Aplicación del producto.
Criterio de medición de proyecto: Superficie medida según documentación gráfica de Proyecto, con el mismo criterio que el soporte base.
Criterio de medición de obra: Se medirá la superficie realmente ejecutada según especificaciones de Proyecto, con el mismo criterio que el soporte base.

| Código | Ud | Descripción | Rendimiento | Precio | Importe |
|---|---|---|---|---|---|
| mt27tsd030a | kg | Imprimación anticorrosiva, bicomponente, a base de resina epoxi, inhibidores de corrosión y agua. (material) | 0.500 | 318.39 | 159.20 |
| mo038 | h | Pintor. (mano de obra) | 0.548 | 114.04 | 62.49 |
| mo076 | h | Ayudante de pintor. (mano de obra) | 0.329 | 85.25 | 28.05 |
| % | % | Herramienta menor | 2 % | 249.74 | 4.99 |
|  |  | Costes directos |  |  | 254.73 |
