# Zócalo de concreto polímero

- Propiedad del archivo: CYPE INGENIEROS, S.A.
- Formato: FIEBDC-3/2002
- Ámbito geográfico: Honduras
- Divisa: HNL
- Costes indirectos: 3.00 %
- Gastos generales: 13.00 %
- Beneficio industrial: 6.00 %
- IVA: 15.00 %

## R Revestimientos

### RS Pisos

#### RSD Complementos para pisos

**RSD020** m Zócalo de concreto polímero.
Zócalo de concreto polímero, de 70x7 mm, acabado brillante, formado por arena de mármol y resina de poliéster. COLOCACIÓN: con adhesivo cementoso flexible y de gran adherencia, C2 S2. REJUNTADO: con masilla de poliuretano impermeable.
Incluye: Replanteo. Corte. Colocación del zócalo. Rejuntado. Resolución de esquinas y encuentros. Limpieza final.
Criterio de medición de proyecto: Longitud medida según documentación gráfica de Proyecto, sin incluir huecos de puertas. No se ha incrementado la medición por roturas y recortes, ya que en la descomposición se ha considerado un 5% más de piezas.
Criterio de medición de obra: Se medirá la longitud realmente ejecutada según especificaciones de Proyecto.

| Código | Ud | Descripción | Rendimiento | Precio | Importe |
|---|---|---|---|---|---|
| mt20wwa040 | kg | Adhesivo cementoso flexible y de gran adherencia, C2 S2. (material) | 0.100 | 15.30 | 1.53 |
| mt18rpp100a | m | Zócalo de concreto polímero, de 70x7 mm, acabado brillante, formado por arena de mármol y resina de poliéster. (material) | 1.050 | 192.72 | 202.36 |
| mt20wwa035 | Ud | Cartucho de 250 cm³ de imprimación para masillas. (material) | 0.010 | 163.66 | 1.64 |
| mt20wwa030 | Ud | Cartucho de 310 cm³ de masilla de poliuretano impermeable. (material) | 0.020 | 223.92 | 4.48 |
| mo023 | h | Colocador de pisos. (mano de obra) | 0.164 | 115.52 | 18.95 |
| % | % | Herramienta menor | 2 % | 228.96 | 4.58 |
|  |  | Costes directos |  |  | 233.54 |
