# Tarima de composite (WPC) para exterior

- Propiedad del archivo: CYPE INGENIEROS, S.A.
- Formato: FIEBDC-3/2002
- Ámbito geográfico: Honduras
- Divisa: HNL
- Costes indirectos: 3.00 %
- Gastos generales: 13.00 %
- Beneficio industrial: 6.00 %
- IVA: 15.00 %

## R Revestimientos

### RS Pisos

#### RSJ De composite

**RSJ010** m² Tarima de composite (WPC) para exterior.
Tarima para exterior, formada por tablas macizas de composite (WPC) con fibras de madera y polietileno, de 20x127x2440 mm, una cara vista con textura de madera; con resistencia al deslizamiento alta, fijadas mediante el sistema de fijación oculta, sobre rastreles de PVC de 50x45 mm, separados entre ellos 300 mm y apoyados sobre soportes regulables, de poliolefinas, con base redonda plana, para alturas entre 30 y 50 mm. Incluso clips y tornillos de acero inoxidable para sujeción de las tablas a los rastreles y masilla de poliuretano para fijación de los soportes regulables a la superficie soporte.
Criterio de valoración económica: El precio no incluye el perfil para remate lateral.
Incluye: Replanteo y nivelación de los soportes. Aplicación de la masilla. Colocación de los rastreles sobre los soportes. Colocación de las tablas de la primera hilada. Fijación de una hilada de clips sobre el rastrel. Presentación de las tablas de la segunda hilada. Encaje de los clips entre las tablas. Colocación y fijación de las sucesivas hiladas.
Criterio de medición de proyecto: Superficie útil, medida según documentación gráfica de Proyecto. No se ha incrementado la medición por roturas y recortes, ya que en la descomposición se ha considerado un 5% más de piezas.
Criterio de medición de obra: Se medirá la superficie realmente ejecutada según especificaciones de Proyecto.

| Código | Ud | Descripción | Rendimiento | Precio | Importe |
|---|---|---|---|---|---|
| mt18acc030aa | Ud | Soporte regulable, de poliolefinas, con adición de carga mineral, de color negro, con 750 kg de capacidad mecánica a compresión y base redonda plana, para alturas entre 30 y 50 mm; estabilidad térmica de -25°C hasta 110°C; imputrescible, con resistencia al envejecimiento y a la intemperie. (material) | 7.000 | 32.34 | 226.38 |
| mt15sja140a | Ud | Cartucho de masilla elástica monocomponente a base de poliuretano, de 310 cm³, de elasticidad permanente y curado rápido, color gris. (material) | 0.333 | 359.26 | 119.63 |
| mt18acc010a | m | Rastrel de PVC de 50x45 mm, para apoyo y fijación de las tarimas de exterior. (material) | 3.500 | 117.21 | 410.24 |
| mt18fmp010a | m² | Tablas macizas de composite (WPC) con fibras de madera y polietileno, de 20x127x2440 mm, una cara vista con textura de madera; con resistencia al deslizamiento alta y ranuras laterales; Euroclase Bfl, s1 de reacción al fuego. (material) | 1.050 | 1726.65 | 1812.98 |
| mt18acc020 | Ud | Kit de ensamble para tarima exterior, compuesto por clip de acero inoxidable, en forma de omega, para el ensamblaje de las tablas, y tornillo de acero inoxidable, para fijación del clip al rastrel. (material) | 20.000 | 10.40 | 208.00 |
| mo017 | h | Carpintero. (mano de obra) | 0.548 | 117.19 | 64.22 |
| mo058 | h | Ayudante de carpintero. (mano de obra) | 0.548 | 86.89 | 47.62 |
| % | % | Herramienta menor | 2 % | 2889.07 | 57.78 |
|  |  | Costes directos |  |  | 2946.85 |
