# Encuentro de cielo falso continuo de láminas de escayola con paramento vertical

- Propiedad del archivo: CYPE INGENIEROS, S.A.
- Formato: FIEBDC-3/2002
- Ámbito geográfico: Honduras
- Divisa: HNL
- Costes indirectos: 3.00 %
- Gastos generales: 13.00 %
- Beneficio industrial: 6.00 %
- IVA: 15.00 %

## R Revestimientos

### RT Cielos falsos en interiores

#### RTA Continuos, de láminas de escayola

**RTA022** m Encuentro de cielo falso continuo de láminas de escayola con paramento vertical.
Formación de encuentro entre el cielo falso continuo de láminas de escayola y el paramento vertical, mediante la fijación al paramento de moldura prefabricada de escayola de 4x4 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.150 | 8.64 | 1.30 |
| mt12fre010ad | m | Moldura de escayola, de 4x4 cm, para solución perimetral de cielo falso. (material) | 1.100 | 45.29 | 49.82 |
| mo035 | h | Escayolista. (mano de obra) | 0.132 | 114.04 | 15.05 |
| mo117 | h | Peón escayolista. (mano de obra) | 0.132 | 82.13 | 10.84 |
| % | % | Herramienta menor | 2 % | 77.01 | 1.54 |
|  |  | Costes directos |  |  | 78.55 |
