# Contrapaso para cielo falso continuo de láminas de yeso

- Propiedad del archivo: CYPE INGENIEROS, S.A.
- Formato: FIEBDC-3/2002
- Ámbito geográfico: Honduras
- Divisa: HNL
- Costes indirectos: 3.00 %
- Gastos generales: 13.00 %
- Beneficio industrial: 6.00 %
- IVA: 15.00 %

## R Revestimientos

### RT Cielos falsos en interiores

#### RTC Continuos, de láminas de yeso

**RTC020** m Contrapaso para cielo falso continuo de láminas de yeso.
Contrapaso vertical en cambio de nivel de cielo falso continuo, mediante láminas de yeso recibidas con pasta de agarre, para cerrar un espacio de 20 cm de altura. Incluso corte, fijación con pasta de agarre, pasta de juntas y cinta de juntas.
Incluye: Replanteo y trazado en los paramentos de la situación del contrapaso. Presentación y corte de las piezas. Extendido de la pasta de agarre. Fijación de las placas. Resolución de encuentros y puntos singulares. Tratamiento de juntas.
Criterio de medición de proyecto: Longitud medida según documentación gráfica de Proyecto.
Criterio de medición de obra: Se medirá la longitud realmente ejecutada según especificaciones de Proyecto.

| Código | Ud | Descripción | Rendimiento | Precio | Importe |
|---|---|---|---|---|---|
| mt12psg010c | m² | Lámina de yeso A / - 1200 / longitud / 18 / con los bordes longitudinales afinados. (material) | 0.231 | 191.55 | 44.25 |
| mt12psg035a | kg | Pasta de agarre. (material) | 0.300 | 13.26 | 3.98 |
| mt12psg030a | kg | Pasta de juntas. (material) | 0.400 | 27.52 | 11.01 |
| mt12psg040a | m | Cinta microperforada de papel. (material) | 2.100 | 1.30 | 2.73 |
| mo015 | h | Montador de cielos rasos. (mano de obra) | 0.548 | 117.18 | 64.21 |
| mo082 | h | Ayudante de montador de cielos rasos. (mano de obra) | 0.548 | 85.25 | 46.72 |
| % | % | Herramienta menor | 2 % | 172.90 | 3.46 |
|  |  | Costes directos |  |  | 176.36 |
