# Cielo falso continuo de láminas de yeso, antirradiaciones. Sistema "PLACO"

- Propiedad del archivo: CYPE INGENIEROS, S.A.
- Formato: FIEBDC-3/2002
- Ámbito geográfico: Honduras
- Divisa: HNL
- Costes indirectos: 3.00 %
- Gastos generales: 13.00 %
- Beneficio industrial: 6.00 %
- IVA: 15.00 %

## R Revestimientos

### RT Cielos falsos en interiores

#### RTC Continuos, de láminas de yeso

**RTC028** m² Cielo falso continuo de láminas de yeso, antirradiaciones. Sistema "PLACO".
Cielo falso continuo suspendido, liso, situado a una altura menor de 4 m, con nivel de calidad del acabado estándar (Q2). Sistema Placo X-Ray Protection "PLACO", constituido por: ESTRUCTURA: estructura metálica de perfiles primarios F530 "PLACO"; PLACAS: dos capas de láminas de yeso DFI / - 600 / 1800 / 12,5 / con los bordes longitudinales afinados, X-Ray Protection "PLACO". Incluso fijaciones para el anclaje de los perfiles, tornillería para la fijación de las placas, pasta de secado Promix X-Ray Protection "PLACO", cinta microperforada de papel "PLACO" y accesorios de montaje.
Incluye: Replanteo de los ejes de la estructura metálica. Señalización de los puntos de anclaje a la losa o elemento soporte. Nivelación y suspensión de los perfiles primarios. Corte de las placas. Fijación de las placas. Resolución de encuentros y puntos singulares. Tratamiento de juntas.
Criterio de medición de proyecto: Superficie medida entre paramentos, según documentación gráfica de Proyecto, sin descontar huecos para instalaciones.
Criterio de medición de obra: Se medirá la superficie realmente ejecutada según especificaciones de Proyecto

| Código | Ud | Descripción | Rendimiento | Precio | Importe |
|---|---|---|---|---|---|
| mt12ple010b | Ud | Varilla roscada galvanizada "PLACO", de 6 mm de diámetro y 1000 mm de longitud. (material) | 1.800 | 28.39 | 51.10 |
| mt12ple020 | Ud | Horquilla de cuelgue F-530 "PLACO". (material) | 1.800 | 9.05 | 16.29 |
| mt12plp010 | m | Perfil de acero galvanizado, F-530 "PLACO", fabricado mediante laminación en frío, de 3000 mm de longitud, 45x16 mm de sección y 0,6 mm de espesor, para la realización de trasdosados autoportantes y techos. (material) | 3.000 | 53.41 | 160.23 |
| mt12ple030 | Ud | Pieza de empalme F-530 "PLACO". (material) | 0.160 | 9.46 | 1.51 |
| mt12plt030b | Ud | Tornillo autoperforante rosca-metal, TRPF 13 "PLACO", de 13 mm de longitud. (material) | 1.000 | 0.49 | 0.49 |
| mt12arp010a | m² | Lámina de yeso DFI / - 600 / 1800 / 12,5 / con los bordes longitudinales afinados, X-Ray Protection "PLACO", formada por un alma de yeso de origen natural embutida e íntimamente ligada a dos láminas de cartón fuerte, aditivada para mejorar su capacidad de absorción de radiaciones, su cohesión a temperaturas altas y su absorción acústica. (material) | 2.100 | 1534.95 | 3223.40 |
| mt12arp030a | Ud | Tornillo autorroscante X-Ray Protection 25 "PLACO", con cabeza de trompeta, de 25 mm de longitud. (material) | 3.000 | 0.63 | 1.89 |
| mt12arp030b | Ud | Tornillo autorroscante X-Ray Protection 35 "PLACO", con cabeza de trompeta, de 35 mm de longitud. (material) | 10.000 | 0.82 | 8.20 |
| mt12plj010a | m | Cinta microperforada de papel "PLACO", de 50 mm de anchura, para acabado de juntas de láminas de yeso. (material) | 1.400 | 1.65 | 2.31 |
| mt12arp020a | kg | Pasta de secado Promix X-Ray Protection "PLACO", para el tratamiento de las juntas de las láminas de yeso. (material) | 0.330 | 106.35 | 35.10 |
| op00fre010 |  | Fresadora. | 1.000 | 0.00 | 0.00 |
| op00ato010 |  | Atornillador. | 1.000 | 0.00 | 0.00 |
| mo015 | h | Montador de cielos rasos. (mano de obra) | 0.570 | 117.18 | 66.79 |
| mo082 | h | Ayudante de montador de cielos rasos. (mano de obra) | 0.570 | 85.25 | 48.59 |
| % | % | Herramienta menor | 2 % | 3615.90 | 72.32 |
|  |  | Costes directos |  |  | 3688.22 |
