# Cielo falso continuo de placas de yeso natural (GRG)

- Propiedad del archivo: CYPE INGENIEROS, S.A.
- Formato: FIEBDC-3/2002
- Ámbito geográfico: Honduras
- Divisa: HNL
- Costes indirectos: 3.00 %
- Gastos generales: 13.00 %
- Beneficio industrial: 6.00 %
- IVA: 15.00 %

## R Revestimientos

### RT Cielos falsos en interiores

#### RTN Continuos, de placas de yeso natural

**RTN001** m² Cielo falso continuo de placas de yeso natural (GRG).
Cielo falso continuo suspendido, liso, 13+18, situado a una altura menor de 4 m, con nivel de calidad del acabado Q3, constituido por: ESTRUCTURA: estructura metálica de acero galvanizado de maestras primarias 47/18 mm con una modulación de 400 mm y suspendidas de la losa o elemento soporte de concreto con horquillas de cuelgue y varillas; PLACAS: una capa de placas de yeso natural (GRG), sin cartón, estándar / - 600 / 1200 / 13 / con los bordes longitudinales desiguales. Incluso banda estanca autoadhesiva, perfiles angular, fijaciones para el anclaje de los perfiles, tornillería para la fijación de las placas, pasta de juntas; pasta de acabado, masilla monocomponente; para el sellado de encuentros perimetrales y accesorios de montaje.
Incluye: Replanteo de los ejes de la estructura metálica. Colocación de la banda acústica. Nivelación y fijación de los perfiles perimetrales. Señalización de los puntos de anclaje a la losa o elemento soporte. Nivelación y suspensión de los perfiles primarios. Corte de las placas. Fijación de las placas. Resolución de encuentros y puntos singulares. Tratamiento de juntas. Sellado de encuentros. Extendido de la pasta de acabado.
Criterio de medición de proyecto: Superficie medida entre paramentos, según documentación gráfica de Proyecto, sin descontar huecos para instalaciones.
Criterio de medición de obra: Se medirá la superficie realmente ejecutada según especificaciones de Proyecto, sin deducir los huecos de superficie menor de 1 m².

| Código | Ud | Descripción | Rendimiento | Precio | Importe |
|---|---|---|---|---|---|
| mt12pna080a | m | Banda estanca autoadhesiva, de espuma de polietileno reticulado de celdas cerradas, de 30 mm de anchura; para la estanqueidad de la base y el aislamiento acústico del perímetro en muros interiores y trasdosados de placas. (material) | 1.360 | 8.04 | 10.93 |
| mt12pna100a | m | Perfil angular, de acero galvanizado, fabricado mediante laminación en frío, de 3000 mm de longitud, 30x30 mm de sección y 0,60 mm de espesor, para la realización de trasdosados autoportantes y techos. (material) | 0.400 | 26.86 | 10.74 |
| mt12pna025a | Ud | Fijación compuesta por taco y tornillo de cabeza avellanada, de 5x30 mm. (material) | 1.360 | 2.38 | 3.24 |
| mt12pna028a | Ud | Taco de expansión M6. (material) | 1.360 | 3.99 | 5.43 |
| mt12pna027a | m | Varilla roscada galvanizada, de 6 mm de diámetro y 1000 mm de longitud, con dos tuercas y una arandela. (material) | 1.360 | 18.28 | 24.86 |
| mt12pna120a | Ud | Horquilla de cuelgue, para maestra 47/18. (material) | 1.360 | 5.79 | 7.87 |
| mt12pna090a | m | Maestra 47/18 de lámina de acero galvanizado, de 47 mm de anchura y 0,60 mm de espesor. (material) | 3.000 | 37.24 | 111.72 |
| mt12pna010ad | m² | Lámina de yeso natural (GRG), sin cartón, estándar / - 600 / 1200 / 13 / con los bordes longitudinales desiguales, formada por un alma de yeso de origen natural reforzada por la inclusión en la masa de fibra de vidrio; Euroclase A1 de reacción al fuego. (material) | 1.020 | 143.59 | 146.46 |
| mt12pna020b | Ud | Tornillo autoperforante, con cabeza de trompeta, de 25 mm de longitud, para instalación de placas de yeso natural (GRG) sobre perfiles de espesor inferior a 6 mm. (material) | 18.000 | 0.52 | 9.36 |
| mt12pna030bp | kg | Pasta de juntas, de fraguado normal (60 minutos), con aditivo hidrófugo; para aplicación manual o mecánica sin cinta de juntas. (material) | 0.110 | 66.11 | 7.27 |
| mt12pna030ow | kg | Pasta de acabado, de fraguado lento (90 minutos). (material) | 0.110 | 26.22 | 2.88 |
| mt12pna040b | Ud | Cartucho de 300 cm³ de masilla monocomponente; para el sellado de encuentros perimetrales. (material) | 0.033 | 123.92 | 4.09 |
| op00fre010 |  | Fresadora. | 1.000 | 0.00 | 0.00 |
| op00ato010 |  | Atornillador. | 1.000 | 0.00 | 0.00 |
| mo015 | h | Montador de cielos rasos. (mano de obra) | 0.317 | 117.18 | 37.15 |
| mo082 | h | Ayudante de montador de cielos rasos. (mano de obra) | 0.117 | 85.25 | 9.97 |
| % | % | Herramienta menor | 2 % | 391.97 | 7.84 |
|  |  | Costes directos |  |  | 399.81 |
