# Rosetón de escayola, para decoración de techo o pared

- Propiedad del archivo: CYPE INGENIEROS, S.A.
- Formato: FIEBDC-3/2002
- Ámbito geográfico: Honduras
- Divisa: HNL
- Costes indirectos: 3.00 %
- Gastos generales: 13.00 %
- Beneficio industrial: 6.00 %
- IVA: 15.00 %

## R Revestimientos

### RT Cielos falsos en interiores

#### RTP Prefabricados de escayola

**RTP220** Ud Rosetón de escayola, para decoración de techo o pared.
Rosetón de escayola, de 4,4 cm de diámetro, para decoración de techo o pared, recibido con cola para escayola. Incluso accesorios de fijación.
Incluye: Replanteo de la pieza. Humectación de la base de fijación. Extendido de la cola. Colocación y rejuntado de la pieza.
Criterio de medición de proyecto: Número de unidades previstas, según documentación gráfica de Proyecto.
Criterio de medición de obra: Se medirá el número de unidades realmente colocadas según especificaciones de Proyecto.

| Código | Ud | Descripción | Rendimiento | Precio | Importe |
|---|---|---|---|---|---|
| mt12rea140a | Ud | Rosetón de escayola, de 4,4 cm de diámetro. (material) | 1.050 | 81.84 | 85.93 |
| mo035 | h | Escayolista. (mano de obra) | 0.164 | 114.04 | 18.70 |
| % | % | Herramienta menor | 2 % | 104.63 | 2.09 |
|  |  | Costes directos |  |  | 106.72 |
