# Escuadra de escayola para moldura, para decoración de techo o pared

- Propiedad del archivo: CYPE INGENIEROS, S.A.
- Formato: FIEBDC-3/2002
- Ámbito geográfico: Honduras
- Divisa: HNL
- Costes indirectos: 3.00 %
- Gastos generales: 13.00 %
- Beneficio industrial: 6.00 %
- IVA: 15.00 %

## R Revestimientos

### RT Cielos falsos en interiores

#### RTP Prefabricados de escayola

**RTP231** Ud Escuadra de escayola para moldura, para decoración de techo o pared.
Escuadra de escayola, de 16x16 cm, para moldura de 1,6x6x119 cm, para decoración de techo o pared, recibida con cola para escayola. Incluso accesorios de fijación.
Incluye: Replanteo de la pieza. Humectación de la base de fijación. Extendido de la cola. Colocación y rejuntado de la pieza. Repaso de encuentros entre piezas.
Criterio de medición de proyecto: Número de unidades previstas, según documentación gráfica de Proyecto.
Criterio de medición de obra: Se medirá el número de unidades realmente colocadas según especificaciones de Proyecto.

| Código | Ud | Descripción | Rendimiento | Precio | Importe |
|---|---|---|---|---|---|
| mt12rea155aaad | Ud | Escuadra de escayola, de 16x16 cm, para moldura de 1,6x6x119 cm. (material) | 1.050 | 142.25 | 149.36 |
| mt09eyc030 | kg | Cola para escayola. (material) | 0.040 | 8.64 | 0.35 |
| mo035 | h | Escayolista. (mano de obra) | 0.110 | 114.04 | 12.54 |
| % | % | Herramienta menor | 2 % | 162.25 | 3.25 |
|  |  | Costes directos |  |  | 165.50 |
