# Hornacina de escayola

- Propiedad del archivo: CYPE INGENIEROS, S.A.
- Formato: FIEBDC-3/2002
- Ámbito geográfico: Honduras
- Divisa: HNL
- Costes indirectos: 3.00 %
- Gastos generales: 13.00 %
- Beneficio industrial: 6.00 %
- IVA: 15.00 %

## R Revestimientos

### RT Cielos falsos en interiores

#### RTP Prefabricados de escayola

**RTP340** Ud Hornacina de escayola.
Hornacina lisa, de escayola, de 80x43x19 cm, recibida con cola para escayola. Incluso accesorios de fijación.
Incluye: Replanteo de la pieza. Humectación de la base de fijación. Extendido de la cola. Colocación y rejuntado de la pieza.
Criterio de medición de proyecto: Número de unidades previstas, según documentación gráfica de Proyecto.
Criterio de medición de obra: Se medirá el número de unidades realmente colocadas según especificaciones de Proyecto.

| Código | Ud | Descripción | Rendimiento | Precio | Importe |
|---|---|---|---|---|---|
| mt12rea310a | Ud | Hornacina lisa, de escayola, de 80x43x19 cm. (material) | 1.050 | 1525.45 | 1601.72 |
| mt09eyc030 | kg | Cola para escayola. (material) | 0.050 | 8.64 | 0.43 |
| mo035 | h | Escayolista. (mano de obra) | 0.230 | 114.04 | 26.23 |
| % | % | Herramienta menor | 2 % | 1628.38 | 32.57 |
|  |  | Costes directos |  |  | 1660.95 |
