# Cielo falso registrable, situado a una altura menor de 4 m, formado por lamas de PVC, de 85 mm de anchura, con 15 mm de separación, color madera, con fijación directa a obra

- Propiedad del archivo: CYPE INGENIEROS, S.A.
- Formato: FIEBDC-3/2002
- Ámbito geográfico: Honduras
- Costes indirectos: 3.00 %
- Gastos generales: 13.00 %
- Beneficio industrial: 6.00 %
- IVA: 15.00 %

## R Revestimientos

### RT Cielos falsos

#### RTV De PVC

**RTV010** m² Cielo falso registrable, situado a una altura menor de 4 m, formado por lamas de PVC, de 85 mm de anchura, con 15 mm de separación, color madera, con fijación directa a obra.
Suministro y montaje de cielo falso registrable, situado a una altura menor de 4 m, constituido por lamas de PVC, de 85 mm de anchura, con 15 mm de separación, color madera, fijadas directamente a obra. Incluso parte proporcional de perfiles de remate, piezas especiales, recibidos con tacos, accesorios de fijación, completamente instalado.
Incluye: Replanteo de los ejes principales. Fijación en la losa. Alineación y nivelación de los perfiles de remate lateral en todo el contorno. Corte y encaje de las lamas. Formación de huecos para recepción de posibles elementos de anclaje y/o instalaciones.
Criterio de medición de proyecto: Superficie medida entre paramentos, según documentación gráfica de Proyecto, sin descontar huecos para instalaciones.
Criterio de medición de obra: Se medirá la superficie realmente ejecutada según especificaciones de Proyecto, sin descontar huecos para instalaciones.

| Código | Ud | Descripción | Rendimiento | Precio | Importe |
|---|---|---|---|---|---|
| mt12fpv010d | m | Lama de PVC, horizontal, de 85 mm de anchura, con 15 mm de separación, color madera, para cielo falso registrable con entramado oculto. (material) | 10.000 | 4.72 | 47.20 |
| mt12fpv020d | m | Perfil de unión en H de PVC, color madera, para cielo falso registrable de lamas. (material) | 8.000 | 2.23 | 17.84 |
| mt12fpv020h | m | Perfil de remate perimetral de PVC, color madera, para cielo falso registrable de lamas. (material) | 4.000 | 2.23 | 8.92 |
| mt12fpv030 | m | Soporte de suspensión de techo, de acero galvanizado, para cielo falso registrable de lamas. (material) | 1.500 | 4.11 | 6.17 |
| mt12psg220 | Ud | Fijación compuesta por taco y tornillo 5x27. (material) | 3.500 | 0.07 | 0.25 |
| op00fre010 |  | Fresadora. | 1.000 | 0.00 | 0.00 |
| op00tal010 |  | Taladro. | 1.000 | 0.00 | 0.00 |
| mo015 | h | Montador de cielos rasos. (mano de obra) | 0.216 | 2.10 | 0.45 |
| mo082 | h | Ayudante de montador de cielos rasos. (mano de obra) | 0.216 | 1.50 | 0.32 |
| % | % | Costes directos complementarios | 2 % | 81.15 | 1.62 |
|  |  | Costes directos |  |  | 82.77 |
