# Urbanización interior del terreno

- Propiedad del archivo: CYPE INGENIEROS, S.A.
- Formato: FIEBDC-3/2002
- Ámbito geográfico: Honduras
- Costes indirectos: 3.00 %
- Gastos generales: 13.00 %
- Beneficio industrial: 6.00 %
- IVA: 15.00 %

## U Urbanización interior del terreno

### UA Alcantarillado

#### UAA Cajas de registro

**UAA012** Ud Caja de registro sifónica, de polipropileno, de dimensiones interiores 30x30x30 cm, sobre solera de concreto simple, incluyendo la excavación manual y el relleno del trasdós.
Suministro y montaje de caja de registro sifónica enterrada, de polipropileno, de dimensiones interiores 30x30x30 cm, sobre solera de concreto simple f'c=210 kg/cm² (3000 psi), clase de exposición F0 S0 P0 C0, tamaño máximo del agregado 19 mm, consistencia blanda de 15 cm de espesor, con placa para sifonar de polipropileno y tapa prefabricada de polipropileno con cierre hermético al paso de los olores mefíticos. Incluso excavación manual y relleno del trasdós con material granular, conexiones de conducciones y remates. Totalmente montada, conexionada y probada.
Incluye: Replanteo de la caja de registro. Excavación con medios manuales. Eliminación de las tierras sueltas del fondo de la excavación. Fundido y compactación del concreto en formación de solera. Colocación de la caja de registro prefabricada. Formación de agujeros para conexionado de tubos. Empalme y rejuntado de los colectores a la caja de registro. Colocación de la tapa y los accesorios. Relleno del trasdós. Eliminación de restos, limpieza final y retirada de escombros. Carga de escombros sobre camión o contenedor.
Criterio de medición de proyecto: Número de unidades previstas, según documentación gráfica de Proyecto.
Criterio de medición de obra: Se medirá el número de unidades realmente ejecutadas según especificaciones de Proyecto.

| Código | Ud | Descripción | Rendimiento | Precio | Importe |
|---|---|---|---|---|---|
| mt10hmf110ahb | m³ | Concreto simple f'c=175 kg/cm² (2500 psi), clase de exposición F0 S0 P0 C0, tamaño máximo del agregado 19 mm, consistencia blanda, premezclado, según ACI 318. (material) | 0.054 | 85.22 | 4.60 |
| mt11arp010a | Ud | Caja de registro registrable de polipropileno, con fondo precortado, 30x30x30 cm, para saneamiento. (material) | 1.000 | 31.28 | 31.28 |
| mt11arp040a | Ud | Placa para sifonar de polipropileno, para cajas de revisión sanitaria de 30x30 cm. (material) | 1.000 | 8.19 | 8.19 |
| mt11arp050a | Ud | Tapa de PVC, para cajas de revisión sanitaria de 30x30 cm. (material) | 1.000 | 19.15 | 19.15 |
| mt01arr010a | t | Grava de cantera, de 19 a 25 mm de diámetro. (material) | 0.348 | 7.03 | 2.45 |
| au00auh020 |  | Canaleta para fundido del concreto. | 1.000 | 0.00 | 0.00 |
| au00auh040 |  | Vibrador de concreto, eléctrico. | 1.000 | 0.00 | 0.00 |
| mo041 | h | Albañil de obra civil. (mano de obra) | 0.563 | 2.05 | 1.15 |
| mo087 | h | Ayudante de albañil de obra civil. (mano de obra) | 0.744 | 1.51 | 1.12 |
| % | % | Herramienta menor | 2 % | 67.94 | 1.36 |
|  |  | Costes directos |  |  | 69.30 |

| Código | Ud | Descripción | Precio |
|---|---|---|---|
| mo008 | h | Fontanero. (mano de obra) | 2.12 |
| mo107 | h | Ayudante de fontanero. (mano de obra) | 1.51 |
