# Marcado y señalización de pista de fútbol 11 con pintura acrílica mate vía agua

- Propiedad del archivo: CYPE INGENIEROS, S.A.
- Formato: FIEBDC-3/2002
- Ámbito geográfico: Honduras
- Costes indirectos: 0.03 %
- Gastos generales: 13.00 %
- Beneficio industrial: 6.00 %
- IVA: 15.00 %

## U Urbanización interior del terreno

### UD Pistas deportivas

#### UDR Pavimentos de resinas sintéticas

**UDR020** Ud Marcado y señalización de pista de fútbol 11 con pintura acrílica mate vía agua.
Marcado y señalización de pista de fútbol 11, sobre pavimento de resinas sintéticas, con líneas de 10 cm de ancho, continuas o discontinuas, en color a elegir, mediante aplicación de pintura acrílica mate vía agua, densidad 1,3 g/m³, viscosidad > 20 poises, según normas federativas.
Incluye: Preparación de la superficie. Ejecución del marcado.
Criterio de medición de proyecto: Número de unidades previstas, según documentación gráfica de Proyecto.
Criterio de medición de obra: Se medirá el número de unidades realmente ejecutadas según especificaciones de Proyecto.

| Código | Ud | Descripción | Rendimiento | Precio | Importe |
|---|---|---|---|---|---|
| mt47adc130b | kg | Pintura acrílica mate vía agua, densidad 1,3 g/m³, viscosidad > 20 poises. (material) | 20.000 | 8.63 | 172.60 |
| mt47mpi030 | m | Rollo de cinta adhesiva. (material) | 40.000 | 2.40 | 96.00 |
| mo037 | h | Pintor. (mano de obra) | 20.747 | 2.97 | 61.62 |
| mo071 | h | Ayudante de pintor. (mano de obra) | 20.747 | 2.01 | 41.70 |
| % | % | Costes directos complementarios | 2 % | 371.92 | 7.44 |
|  |  | Costes directos |  |  | 379.36 |
