# Proyector

- Propiedad del archivo: CYPE INGENIEROS, S.A.
- Formato: FIEBDC-3/2002
- Ámbito geográfico: Honduras
- Divisa: HNL
- Costes indirectos: 3.00 %
- Gastos generales: 13.00 %
- Beneficio industrial: 6.00 %
- IVA: 15.00 %

## U Urbanización interior del terreno

### UI Iluminación exterior

#### UIP Proyectores

**UIP010** Ud Proyector.
Proyector para jardín, de 150 mm de diámetro y 220 mm de altura, para 1 lámpara fluorescente compacta TCA-SE de 16 W, con cuerpo de poliamida reforzada con fibra de vidrio, vidrio transparente, balasto electrónico, portalámparas E 27, clase de protección II, grado de protección IP65, aislamiento clase F, cable y enchufe, con pica para tierra. Incluso lámparas.
Incluye: Replanteo. Montaje, conexionado y comprobación de su correcto funcionamiento.
Criterio de medición de proyecto: Número de unidades previstas, según documentación gráfica de Proyecto.
Criterio de medición de obra: Se medirá el número de unidades realmente ejecutadas según especificaciones de Proyecto.

| Código | Ud | Descripción | Rendimiento | Precio | Importe |
|---|---|---|---|---|---|
| mt34beg060a | Ud | Proyector para jardín, de 150 mm de diámetro y 220 mm de altura, para 1 lámpara fluorescente compacta TCA-SE de 16 W, con cuerpo de poliamida reforzada con fibra de vidrio, vidrio transparente, balasto electrónico, portalámparas E 27, clase de protección II, grado de protección IP65, aislamiento clase F, cable y enchufe, con pica para tierra. (material) | 1.000 | 4726.55 | 4726.55 |
| mt34tuf020m | Ud | Lámpara fluorescente compacta TCA-SE de 16 W. (material) | 1.000 | 587.52 | 587.52 |
| mo003 | h | Electricista. (mano de obra) | 0.329 | 103.87 | 34.17 |
| mo102 | h | Ayudante de electricista. (mano de obra) | 0.329 | 75.43 | 24.82 |
| % | % | Herramienta menor | 2 % | 5373.06 | 107.46 |
|  |  | Costes directos |  |  | 5480.52 |
