# Basurero metálico

- Propiedad del archivo: CYPE INGENIEROS, S.A.
- Formato: FIEBDC-3/2002
- Ámbito geográfico: Honduras
- Divisa: HNL
- Costes indirectos: 3.00 %
- Gastos generales: 13.00 %
- Beneficio industrial: 6.00 %
- IVA: 15.00 %

## U Urbanización interior del terreno

### UM Mobiliario urbano

#### UME Basureros

**UME010** Ud Basurero metálico.
Basurero de acero electrocincado, con soporte vertical, de tipo basculante con llave, boca circular, de 60 litros de capacidad, de lámina perforada de 1 mm de espesor pintada con pintura de poliéster color, dimensiones totales 785x380x360, con tacos y tornillos de acero a una superficie soporte (no incluida en este precio).
Incluye: Replanteo de alineaciones y niveles. Colocación y fijación de las piezas.
Criterio de medición de proyecto: Número de unidades previstas, según documentación gráfica de Proyecto.
Criterio de medición de obra: Se medirá el número de unidades realmente ejecutadas según especificaciones de Proyecto.

| Código | Ud | Descripción | Rendimiento | Precio | Importe |
|---|---|---|---|---|---|
| mt52mug400i | Ud | Basurero de acero electrocincado, con soporte vertical, de tipo basculante con llave, boca circular, de 60 litros de capacidad, de lámina perforada de 1 mm de espesor pintada con pintura de poliéster color, dimensiones totales 785x380x360. (material) | 1.000 | 6162.75 | 6162.75 |
| mt52mug200e | Ud | Repercusión, en la colocación de basurero, de elementos de fijación sobre superficie soporte: tacos y tornillos de acero. (material) | 1.000 | 121.20 | 121.20 |
| op00tal010 |  | Taladro. | 1.000 | 0.00 | 0.00 |
| op00ato010 |  | Atornillador. | 1.000 | 0.00 | 0.00 |
| mo041 | h | Albañil de obra civil. (mano de obra) | 0.274 | 115.52 | 31.65 |
| mo087 | h | Ayudante de albañil de obra civil. (mano de obra) | 0.274 | 86.35 | 23.66 |
| % | % | Herramienta menor | 2 % | 6339.26 | 126.79 |
|  |  | Costes directos |  |  | 6466.05 |
