# Juego de pasamanos

- Propiedad del archivo: CYPE INGENIEROS, S.A.
- Formato: FIEBDC-3/2002
- Ámbito geográfico: Honduras
- Divisa: HNL
- Costes indirectos: 3.00 %
- Gastos generales: 13.00 %
- Beneficio industrial: 6.00 %
- IVA: 15.00 %

## U Urbanización interior del terreno

### UP Piscinas

#### UPE Equipamiento exterior

**UPE020** Ud Juego de pasamanos.
Juego de dos pasamanos de acceso para piscina, de tubo de 43 mm de diámetro, de acero inoxidable AISI 316L, de 470x800 mm, acabado pulido brillante, fijados con anclajes dotados de mecanismo para conexión equipotencial. Incluso replanteo, anclajes, topes, embellecedores, juntas, tacos y tornillos.
Incluye: Colocación y fijación de accesorios y piezas especiales.
Criterio de medición de proyecto: Número de unidades previstas, según documentación gráfica de Proyecto.
Criterio de medición de obra: Se medirá el número de unidades realmente ejecutadas según especificaciones de Proyecto.

| Código | Ud | Descripción | Rendimiento | Precio | Importe |
|---|---|---|---|---|---|
| mt47pep020a | Ud | Juego de dos pasamanos de acceso para piscina, de tubo de 43 mm de diámetro, de acero inoxidable AISI 316L, de 470x800 mm, acabado pulido brillante, con anclajes dotados de mecanismo para conexión equipotencial, topes, embellecedores, juntas, tacos y tornillos. (material) | 1.000 | 13512.35 | 13512.35 |
| mt09moe040 | Ud | Mortero expansivo. (material) | 2.000 | 86.39 | 172.78 |
| mo041 | h | Albañil de obra civil. (mano de obra) | 1.973 | 114.04 | 225.00 |
| mo087 | h | Ayudante de albañil de obra civil. (mano de obra) | 1.973 | 85.25 | 168.20 |
| % | % | Herramienta menor | 2 % | 14078.33 | 281.57 |
|  |  | Costes directos |  |  | 14359.90 |
