# Tobogán

- Propiedad del archivo: CYPE INGENIEROS, S.A.
- Formato: FIEBDC-3/2002
- Ámbito geográfico: Honduras
- Divisa: HNL
- Costes indirectos: 3.00 %
- Gastos generales: 13.00 %
- Beneficio industrial: 6.00 %
- IVA: 15.00 %

## U Urbanización interior del terreno

### UP Piscinas

#### UPE Equipamiento exterior

**UPE030** Ud Tobogán.
Tobogán para piscina, con pista de poliéster y fibra de vidrio, de 130 cm de altura y 217 cm de longitud, de color azul claro, con peldaños de material plástico y barandas de acero inoxidable, equipado con toma de agua para facilitar el deslizamiento, fijado a una superficie soporte (no incluida en este precio). Incluso replanteo, anclajes, topes, embellecedores, juntas, tacos y tornillos.
Incluye: Colocación y fijación de accesorios y piezas especiales.
Criterio de medición de proyecto: Número de unidades previstas, según documentación gráfica de Proyecto.
Criterio de medición de obra: Se medirá el número de unidades realmente ejecutadas según especificaciones de Proyecto.

| Código | Ud | Descripción | Rendimiento | Precio | Importe |
|---|---|---|---|---|---|
| mt47pep030b | Ud | Tobogán para piscina, con pista de poliéster y fibra de vidrio, de 130 cm de altura y 217 cm de longitud, de color azul claro, con peldaños de material plástico y barandas de acero inoxidable, equipado con toma de agua para facilitar el deslizamiento, anclajes dotados de mecanismo para conexión equipotencial, topes, embellecedores, juntas, tacos y tornillos. (material) | 1.000 | 54400.43 | 54400.43 |
| mt09moe040 | Ud | Mortero expansivo. (material) | 2.000 | 86.52 | 173.04 |
| mo041 | h | Albañil de obra civil. (mano de obra) | 2.740 | 115.52 | 316.52 |
| mo087 | h | Ayudante de albañil de obra civil. (mano de obra) | 2.192 | 86.35 | 189.28 |
| % | % | Herramienta menor | 2 % | 55079.27 | 1101.59 |
|  |  | Costes directos |  |  | 56180.86 |
