# Estación depuradora biológica de aguas residuales

- Propiedad del archivo: CYPE INGENIEROS, S.A.
- Formato: FIEBDC-3/2002
- Ámbito geográfico: Honduras
- Divisa: HNL
- Costes indirectos: 3.00 %
- Gastos generales: 13.00 %
- Beneficio industrial: 6.00 %
- IVA: 15.00 %

## U Urbanización interior del terreno

### US Tratamiento de aguas residuales domésticas

#### USE Estaciones depuradoras

**USE012** Ud Estación depuradora biológica de aguas residuales, tecnología VFL, capacidad para 600 usuarios (H.E.), carga media de materia orgánica contaminante (DBO5) de 36 kg/día y caudal máximo de agua depurada de 90000 litros/día.
Estación depuradora biológica de aguas residuales, tecnología VFL, capacidad para 600 usuarios (H.E.), carga media de materia orgánica contaminante (DBO5) de 36 kg/día y caudal máximo de agua depurada de 90000 litros/día, equipada con una estación de bombeo, tres reactores biológicos tipo AT, tres compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010s | Ud | Estación depuradora biológica de aguas residuales, tecnología VFL, capacidad para 600 usuarios (H.E.), carga media de materia orgánica contaminante (DBO5) de 36 kg/día y caudal máximo de agua depurada de 90000 litros/día, equipada con una estación de bombeo, tres reactores biológicos tipo AT, tres compresores y un depósito de fangos. (material) | 1.000 | 4017981.38 | 4017981.38 |
| mq04cag010a | h | Camión con grúa de hasta 6 t. (maquinaria) | 3.022 | 957.83 | 2894.56 |
| mo008 | h | Fontanero. (mano de obra) | 32.963 | 73.85 | 2434.32 |
| mo107 | h | Ayudante de fontanero. (mano de obra) | 32.963 | 53.23 | 1754.62 |
| mo003 | h | Electricista. (mano de obra) | 2.198 | 73.85 | 162.32 |
| mo102 | h | Ayudante de electricista. (mano de obra) | 2.198 | 53.23 | 117.00 |
| % | % | Herramienta menor | 2 % | 4025344.20 | 80506.88 |
|  |  | Costes directos |  |  | 4105851.08 |
