# Equipo de depuración de polietileno de alta densidad formado por trampa de grasas, fosa séptica y filtro anaeróbico, hasta 5 usuarios

- Propiedad del archivo: CYPE INGENIEROS, S.A.
- Formato: FIEBDC-3/2002
- Ámbito geográfico: Honduras
- Divisa: HNL
- Costes indirectos: 3.00 %
- Gastos generales: 13.00 %
- Beneficio industrial: 6.00 %
- IVA: 15.00 %

## U Urbanización interior del terreno

### US Tratamiento de aguas residuales

#### USF Equipos de depuración

**USF010** Ud Equipo de depuración de polietileno de alta densidad formado por trampa de grasas, fosa séptica y filtro anaeróbico, hasta 5 usuarios.
Suministro e instalación de equipo de depuración de polietileno de alta densidad, con capacidad para 5 usuarios, compuesto de: trampa de grasas para pretratamiento de las aguas grises procedentes del baño (bañera o ducha, lavamanos y bidé) y de la cocina (pila, lavadora, lavavajillas y lavatrastos); fosa séptica con tratamiento anaeróbico por digestión mediante proceso biológico de descomposición de la materia orgánica de las aguas negras procedentes del inodoro y filtro con tratamiento secundario anaeróbico por digestión de las aguas residuales domésticas negras y grises, previamente tratadas, todo ello colocado sobre lecho de arena de 10 cm de espesor. Incluso parte proporcional de excavación, relleno perimetral posterior de gravas, cajas de registro de registro, relleno con concreto reforzado f'c=280 kg/cm² (4000 psi), clase de exposición F0 S1 P1 C1, tamaño máximo del agregado 19 mm, consistencia blanda los últimos 20 cm hasta la superficie del terreno, tuberías, accesorios y elementos de conexión. Totalmente instalado y en funcionamiento.
Incluye: Excavación de tierras. Vertido de arena en el fondo de la excavación. Colocación de los elementos componentes del equipo sobre un lecho de arena liso y uniforme. Verificación de su total horizontalidad. Llenado de los elementos con agua. Relleno con material granular, hasta el nivel del agua, del espacio restante hasta las paredes de la excavación. Posicionado de las cajas de registro de registro en correspondencia con la tapa de inspección. Conexión a la instalación general de saneamiento. Colocación de la malla soldada. Relleno posterior del hueco hasta la superficie del terreno con concreto.
Criterio de medición de proyecto: Número de unidades previstas, según documentación gráfica de Proyecto.
Criterio de medición de obra: Se medirá el número de unidades realmente ejecutadas según especificaciones de Proyecto.

| Código | Ud | Descripción | Rendimiento | Precio | Importe |
|---|---|---|---|---|---|
| mt01ara010 | m³ | Arena de 0 a 5 mm de diámetro. (material) | 0.800 | 290.75 | 232.60 |
| mt46fgp010a | Ud | Trampa de grasas de polietileno de alta densidad para pretratamiento de aguas residuales grises, volumen 100 l, capacidad para 5 usuarios (H.E.). (material) | 1.000 | 4917.34 | 4917.34 |
| mt46fsp010a | Ud | Fosa séptica de polietileno de alta densidad para tratamiento anaeróbico por digestión, volumen 400 l, capacidad para 5 usuarios (H.E.). (material) | 1.000 | 10145.25 | 10145.25 |
| mt46fbp010a | Ud | Filtro biológico de polietileno de alta densidad para tratamiento secundario anaeróbico por digestión, volumen 500 l, capacidad para 5 usuarios (H.E.). (material) | 1.000 | 16110.76 | 16110.76 |
| mt01arr010b | t | Grava de cantera, de 20 a 30 mm de diámetro. (material) | 2.000 | 174.89 | 349.78 |
| mt10haf110kkc | m³ | Concreto f'c=280 kg/cm² (4000 psi), clase de exposición F0 S1 P1 C1, tamaño máximo del agregado 19 mm, consistencia blanda, premezclado, según ACI 318. (material) | 0.800 | 2771.69 | 2217.35 |
| mt07ame120hh | m² | Malla soldada tipo 6x6 3/3 de acero Grado 70, con varillas corrugadas espaciadas 15,24x15,24 cm de 6,2 mm de diámetro, según ASTM A 185 y ASTM A 497. (material) | 4.000 | 58.88 | 235.52 |
| mt46fwa010 | Ud | Caja de registro de registro, tuberías y elementos de conexión. (material) | 5.000 | 2329.27 | 11646.35 |
| mq01ret020c | h | Retrocargadora sobre neumáticos, de 74,9 kW. (maquinaria) | 0.907 | 756.87 | 686.48 |
| au00auh040 |  | Vibrador de concreto, eléctrico. | 1.000 | 0.00 | 0.00 |
| mo041 | h | Albañil de obra civil. (mano de obra) | 2.175 | 51.37 | 111.73 |
| mo087 | h | Ayudante de albañil de obra civil. (mano de obra) | 2.175 | 37.82 | 82.26 |
| mo008 | h | Fontanero. (mano de obra) | 2.610 | 53.09 | 138.56 |
| mo107 | h | Ayudante de fontanero. (mano de obra) | 2.610 | 37.75 | 98.53 |
| % | % | Herramienta menor | 2 % | 46972.51 | 939.45 |
|  |  | Costes directos |  |  | 47911.96 |
