# Prueba de baldosas de terrazo

- Propiedad del archivo: CYPE INGENIEROS, S.A.
- Formato: FIEBDC-3/2002
- Ámbito geográfico: Honduras
- Divisa: HNL
- Costes indirectos: 3.00 %
- Gastos generales: 13.00 %
- Beneficio industrial: 6.00 %
- IVA: 15.00 %

## X Control de calidad y pruebas

### XB Pavimentos

#### XBT De terrazo

**XBT010** Ud Prueba de baldosas de terrazo.
Pruebas a realizar en laboratorio acreditado en el área técnica correspondiente, sobre una muestra de baldosa de terrazo de uso exterior, tomada en obra, para la determinación de las siguientes características: características geométricas, aspecto y textura. Incluso desplazamiento a obra e informe de resultados.
Incluye: Desplazamiento a obra. Toma de muestras. Realización de pruebas. Redacción de informe de los resultados de las pruebas realizadas.
Criterio de medición de proyecto: Prueba a realizar, según documentación del Plan de control de calidad.

| Código | Ud | Descripción | Rendimiento | Precio | Importe |
|---|---|---|---|---|---|
| mt49des010 | Ud | Repercusión de desplazamiento a obra para la toma de muestras. (material) | 1.000 | 19.45 | 19.45 |
| mt49bco020 | Ud | Toma en obra de muestras de baldosa de cemento (hidráulica, pasta y terrazo), cuyo peso no exceda de 50 kg. (material) | 1.000 | 817.35 | 817.35 |
| mt49bco130a | Ud | Prueba para determinar las características geométricas, aspecto y textura de una muestra de baldosa de cemento (hidráulica, pasta y terrazo) para uso exterior. (material) | 1.000 | 777.39 | 777.39 |
| mt49bco030 | Ud | Informe de resultados de las pruebas realizadas sobre una muestra de baldosa de cemento (hidráulica, pasta y terrazo). (material) | 1.000 | 2525.40 | 2525.40 |
| % | % | Herramienta menor | 2 % | 4139.59 | 82.79 |
|  |  | Costes directos |  |  | 4222.38 |
