# Transporte, puesta en obra y retirada de equipo completo para la perforación de pilas

- Propiedad del archivo: CYPE Ingenieros S.A.
- Formato: FIEBDC-3/2016
- Programa: Generador de precios de la construcción. CYPE Ingenieros, S.A.
- Fecha: 04/04/2024
- Ámbito geográfico: Honduras
- Divisa: HNL
- Costes indirectos: 3 %
- Gastos generales: 13 %
- Beneficio industrial: 6 %
- IVA: 15 %

## A Acondicionamiento del terreno

### AD Movimiento de tierras en edificación

#### ADE Excavaciones

**ADE022** Ud Transporte, puesta en obra y retirada de equipo completo para la perforación de pilas.
Transporte, puesta en obra y retirada de equipo completo para la perforación de pilas, a una distancia de hasta 50 km.
Incluye: Transporte a la obra. Montaje del equipo. Desmontaje del equipo. Retirada del equipo.
Criterio de medición de proyecto: Número de unidades previstas, según documentación gráfica de Proyecto.
Criterio de medición de obra: Se medirá el número de unidades realmente ejecutadas según especificaciones de Proyecto.

| Código | Ud | Descripción | Rendimiento | Precio | Importe |
|---|---|---|---|---|---|
| mq03poz010d | Ud | Transporte, puesta en obra y retirada de equipo completo para perforación de pila, a una distancia de hasta 50 km. (maquinaria) | 1 | 94711.68 | 94711.680 |
| % | % | Herramienta menor | 2 % | 94711.680 | 1894.234 |
|  |  | Costes directos |  |  | 96605.914 |
