# Paralización del equipo completo para ejecución de micropilotes

- Propiedad del archivo: CYPE Ingenieros S.A.
- Formato: FIEBDC-3/2016
- Programa: Generador de precios de la construcción. CYPE Ingenieros, S.A.
- Fecha: 28/10/2024
- Ámbito geográfico: Honduras
- Divisa: HNL
- Costes indirectos: 3 %
- Gastos generales: 13 %
- Beneficio industrial: 6 %
- IVA: 15 %

## C Cimentaciones

### CP Profundas

#### CPM Micropilotes

**CPM002** h Paralización del equipo completo para ejecución de micropilotes.
Paralización del equipo completo para ejecución de micropilotes, por causas ajenas a la empresa constructora, tales como falta de instrucciones, falta de prestaciones previstas, o fallos de recepción en los materiales.
Criterio de medición de proyecto: Tiempo estimado.
Criterio de medición de obra: Amortización en forma de alquiler por horas, según condiciones definidas en el contrato suscrito con la empresa suministradora.

| Código | Ud | Descripción | Rendimiento | Precio | Importe |
|---|---|---|---|---|---|
| mq03pva060a | Ud | Paralización del equipo completo en la ejecución de micropilotes, por causas ajenas a la empresa suministradora. (maquinaria) | 1 | 4271.6 | 4271.600 |
| % | % | Herramienta menor | 2 % | 4271.600 | 85.432 |
|  |  | Costes directos |  |  | 4357.032 |
