# Sistema estructural "Goujon-CRET" para transmisión de esfuerzos cortantes en juntas de contracción

- Propiedad del archivo: CYPE Ingenieros S.A.
- Formato: FIEBDC-3/2016
- Programa: Generador de precios de la construcción. CYPE Ingenieros, S.A.
- Fecha: 13/12/2022
- Ámbito geográfico: Honduras
- Divisa: HNL
- Costes indirectos: 3 %
- Gastos generales: 13 %
- Beneficio industrial: 6 %
- IVA: 15 %

## E Estructuras

### EH Concreto reforzado

#### EHJ Moldes, pasadores y complementos

**EHJ010** Ud Sistema estructural "Goujon-CRET" para transmisión de esfuerzos cortantes en juntas de contracción.
Pasador para transmisión de esfuerzos cortantes entre elementos estructurales de concreto reforzado, que permite movimiento unidireccional en las juntas de contracción, con el sistema CRET "EDING APS", compuesto de pasador Goujon CRET-10, "EDING APS", de 20 mm de diámetro, de acero inoxidable, clase 1.4401 y clase II de resistencia a la corrosión según SIA 179, dúctil, trabajado en frío, con límite elástico 620 N/mm², con una resistencia a rotura minorada de 28,77 kN, calculada conforme a los criterios expuestos en EOTA TR 065; y vaina de deslizamiento unidireccional de acero inoxidable, de 20 mm de diámetro interior, CRET-J "EDING APS", fijada al encofrado.
Incluye: Replanteo y fijación de la vaina al encofrado. Introducción del pasador en la vaina.
Criterio de medición de proyecto: Número de unidades previstas, según documentación gráfica de Proyecto.
Criterio de medición de obra: Se medirá el número de unidades realmente ejecutadas según especificaciones de Proyecto.

| Código | Ud | Descripción | Rendimiento | Precio | Importe |
|---|---|---|---|---|---|
| mt07aap020a | Ud | Pasador Goujon CRET-10, "EDING APS", de 20 mm de diámetro, de acero inoxidable, clase 1.4401 y clase II de resistencia a la corrosión según SIA 179, dúctil, trabajado en frío, con límite elástico 620 N/mm², que cumple con las normas ISO 3651-1 e ISO 6892-1. (material) | 1 | 581.69 | 581.690 |
| mt07aap030a | Ud | Vaina de deslizamiento unidireccional, CRET-J "EDING APS", de 20 mm de diámetro interior, de acero inoxidable, clase 1.4301, que cumple con las normas ISO 3651-1 e ISO 6892-1. (material) | 1 | 257.88 | 257.880 |
| mo042 | h | Armador. (mano de obra) | 0.109 | 101.61 | 11.075 |
| mo089 | h | Ayudante de armador. (mano de obra) | 0.109 | 75.94 | 8.277 |
| % | % | Herramienta menor | 2 % | 858.922 | 17.178 |
|  |  | Costes directos |  |  | 876.100 |
