# Doble tablero estructural de madera para losa, sobre estructura de madera

- Propiedad del archivo: CYPE Ingenieros S.A.
- Formato: FIEBDC-3/2016
- Programa: Generador de precios de la construcción. CYPE Ingenieros, S.A.
- Fecha: 28/10/2024
- Ámbito geográfico: Honduras
- Divisa: HNL
- Costes indirectos: 3 %
- Gastos generales: 13 %
- Beneficio industrial: 6 %
- IVA: 15 %

## E Estructuras

### EM Madera

#### EMT Paneles y tableros estructurales

**EMT020** m² Doble tablero estructural de madera para losa, sobre estructura de madera.
Doble tablero estructural de madera para losa, sobre estructura de madera, compuesto por tablero inferior para uso en ambiente húmedo, de 2500x1250 mm y 15 mm de espesor, con bordes canteados; rastrel de 60x40 mm de sección, de madera de pino pinaster (Pinus pinaster), tratada en autoclave, con clase de uso 4, acabado cepillado, con humedad inferior al 20% y tablero superior para uso en ambiente seco, de 2400x900 mm y 30 mm de espesor, machihembrado en sus cuatro cantos. Colocación en obra: con tornillos.
Criterio de valoración económica: El precio no incluye el aislamiento térmico ni el piso.
Incluye: Replanteo de las piezas. Fijación de los tableros al soporte base. Fijación de los rastreles. Fijación de los tableros a los rastreles.
Criterio de medición de proyecto: Superficie medida según documentación gráfica de Proyecto.
Criterio de medición de obra: Se medirá la superficie realmente ejecutada según especificaciones de Proyecto.

| Código | Ud | Descripción | Rendimiento | Precio | Importe |
|---|---|---|---|---|---|
| mt08eff040aa | m² | Tablero estructural de partículas de madera para uso en ambiente húmedo, de 2500x1250 mm y 15 mm de espesor, con bordes canteados, Euroclase D-s2, d0 de reacción al fuego, emisión de formaldehído menor o igual a 0,124 mg/m³ de aire. (material) | 1.05 | 191.74 | 201.327 |
| mt07emr118kb | Ud | Tornillo de cabeza avellanada, de 6 mm de diámetro y 80 mm de longitud, de acero al carbono, con tratamiento superficial a base de resina epoxi, para clases de servicio 1, 2 y 3. (material) | 26 | 9.59 | 249.340 |
| mt18mva015d | m | Rastrel de 60x40 mm de sección, de madera de pino pinaster (Pinus pinaster), tratada en autoclave, con clase de uso 4, acabado cepillado, con humedad inferior al 20%. (material) | 2.5 | 78.01 | 195.025 |
| mt08eff020o | m² | Tablero estructural de partículas de madera para uso en ambiente seco, de 2400x900 mm y 30 mm de espesor, machihembrado en sus cuatro cantos, Euroclase D-s2, d0 de reacción al fuego, emisión de formaldehído menor o igual a 0,124 mg/m³ de aire. (material) | 1.05 | 565.31 | 593.576 |
| mo048 | h | Carpintero de estructura de madera. (mano de obra) | 0.35 | 120.22 | 42.077 |
| mo095 | h | Ayudante de carpintero de estructura de madera. (mano de obra) | 0.35 | 89.8 | 31.430 |
| % | % | Herramienta menor | 2 % | 1312.775 | 26.256 |
|  |  | Costes directos |  |  | 1339.031 |

Residuos:
- colocación: mt08eff040aa; factor de residuo 0.0117473
- colocación: mt07emr118kb; factor de residuo 0.00402299
- colocación: mt18mva015d; factor de residuo 0.013331
- colocación: mt08eff020o; factor de residuo 0.0063

## Recursos

**mt08eff040aa** m² Tablero estructural de partículas de madera para uso en ambiente húmedo
Datos técnicos: Coste energético 358.087 MJ; Emisión de CO2 4.657 kg; Código LER 17 02 01; Masa del elemento 10.8 kg; Volumen 0.009818 m3
Residuos:
- embalaje: re170203 Plástico. (componente de residuo); rendimiento 0.025 kg; Código LER 17 02 03; Masa del elemento 1 kg; Volumen 0.001667 m3

**mt07emr118kb** Ud Tornillo de cabeza avellanada
Datos técnicos: Coste energético 0.106 MJ; Emisión de CO2 0.006 kg; Código LER 17 04 05; Masa del elemento 0.0087 kg; Volumen 0.000004 m3
Residuos:
- embalaje: re150101 Envases de papel y cartón. (componente de residuo); rendimiento 0.001 kg; Código LER 15 01 01; Masa del elemento 1 kg; Volumen 0.001333 m3

**mt18mva015d** m Rastrel de 60x40 mm de sección
Datos técnicos: Coste energético 83.833 MJ; Emisión de CO2 -1.330 kg; Código LER 17 02 01; Masa del elemento 1 kg; Volumen 0.000909 m3
Residuos:
- embalaje: re170203 Plástico; rendimiento 0.002 kg

**mt08eff020o** m² Tablero estructural de partículas de madera para uso en ambiente seco
Datos técnicos: Coste energético 645.429 MJ; Emisión de CO2 8.354 kg; Código LER 17 02 01; Masa del elemento 19.5 kg; Volumen 0.017727 m3
Residuos:
- embalaje: re170203 Plástico; rendimiento 0.034 kg
