# Revestimiento de frente de losa con piezas rectas de concreto polímero de superficie pulida en la cara vista, color a elegir, de 21x3,5 cm

- Propiedad del archivo: CYPE INGENIEROS, S.A.
- Formato: FIEBDC-3/2002
- Ámbito geográfico: Honduras
- Costes indirectos: 3.00 %
- Gastos generales: 13.00 %
- Beneficio industrial: 6.00 %
- IVA: 15.00 %

**HRF010** m Revestimiento de frente de losa con piezas rectas de concreto polímero de superficie pulida en la cara vista, color a elegir, de 21x3,5 cm.
Formación de revestimiento de frente de losa con piezas rectas de concreto polímero de superficie pulida en la cara vista, color a elegir, de 21x3,5 cm, con rugosidades y anclajes metálicos de acero inoxidable en la cara oculta para incrementar la adherencia, recibidas con adhesivo cementoso flexible y de gran adherencia. Incluso parte proporcional de regularización de la superficie soporte con mortero de cemento, confeccionado en obra, con aditivo hidrófugo, dosificación 1:3, formación de juntas de 5 mm entre piezas y en encuentros con otros materiales, y sellado de las mismas con masilla de poliuretano de gran flexibilidad.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.27 | 0.01 |
| mt01arg005a | t | Arena de cantera, para mortero mezclado en obra. (material) | 0.003 | 17.51 | 0.05 |
| mt08cem000i | kg | Cemento gris en sacos. (material) | 0.876 | 0.14 | 0.12 |
| mt08adt010 | kg | Aditivo hidrófugo para impermeabilización de morteros u concretos. (material) | 0.018 | 1.02 | 0.02 |
| mt20wwa040 | kg | Adhesivo cementoso flexible y de gran adherencia. (material) | 1.283 | 0.53 | 0.68 |
| mt20zhp020g | m | Piezas rectas de concreto polímero de superficie pulida en la cara vista, color a elegir, de 21x3,5 cm, con rugosidades y anclajes metálicos de acero inoxidable en la cara oculta para incrementar la adherencia. (material) | 1.050 | 18.70 | 19.64 |
| mt20wwa025 | m | Perfil de espuma de polietileno, de 6 mm de diámetro, para relleno de juntas. (material) | 0.210 | 0.41 | 0.09 |
| mt20wwa035 | Ud | Bote de imprimación para masillas (250 cm³). (material) | 0.130 | 5.63 | 0.73 |
| mt20wwa030 | Ud | Bote de masilla de poliuretano impermeable (310 cm³). (material) | 0.261 | 5.53 | 1.44 |
| mq06hor010 | h | Mezcladora de concreto. (maquinaria) | 0.005 | 1.26 | 0.01 |
| mo020 | h | Albañil. (mano de obra) | 0.173 | 2.05 | 0.35 |
| mo113 | h | Peón de albañilería. (mano de obra) | 0.190 | 1.45 | 0.28 |
| % | % | Herramienta menor | 2 % | 23.42 | 0.47 |
|  |  | Costes directos |  |  | 23.89 |
