# Dintel de piedra natural

- Propiedad del archivo: CYPE Ingenieros S.A.
- Formato: FIEBDC-3/2016
- Programa: Generador de precios de la construcción. CYPE Ingenieros, S.A.
- Fecha: 28/10/2024
- Ámbito geográfico: Honduras
- Divisa: HNL
- Costes indirectos: 3 %
- Gastos generales: 13 %
- Beneficio industrial: 6 %
- IVA: 15 %

## H Remates y ayudas

### HR Remates de fachada

#### HRN De piedra natural

**HRN080** m Dintel de piedra natural.
Dintel de mármol Blanco Macael, en piezas de hasta 1100 mm de longitud, hasta 200 mm de anchura y 20 mm de espesor, cara y canto recto pulido y grava adherida a la superficie en su cara inferior, empotrado en las jambas; recibido con mortero de cemento, confeccionado en obra, con aditivo hidrófugo, dosificación 1:4; y rejuntado entre piezas y de las uniones con los muros con mortero de juntas especial para piedra natural.
Incluye: Limpieza y preparación del plano de apoyo. Replanteo del nivel de apoyo del dintel. Corte de las piezas. Presentación del dintel. Aplomado y nivelación. Instalación del apeo. Sellado de juntas y limpieza. Retirada del apeo.
Criterio de medición de proyecto: Longitud medida según documentación gráfica de Proyecto, incluyendo las entregas en los apoyos.
Criterio de medición de obra: Se medirá la longitud realmente ejecutada según especificaciones de Proyecto, incluyendo las entregas en los apoyos.

| Código | Ud | Descripción | Rendimiento | Precio | Importe |
|---|---|---|---|---|---|
| mt20dpn010da | m | Dintel de mármol Blanco Macael, en piezas de hasta 1100 mm de longitud, hasta 200 mm de anchura y 20 mm de espesor, cara y canto recto pulido y grava adherida a la superficie en su cara inferior. (material) | 1.05 | 411.75 | 432.338 |
| mt08aaa010a | m³ | Agua. (material) | 0.006 | 38.26 | 0.230 |
| mt01arg005a | t | Arena de cantera, para mortero mezclado en obra. (material) | 0.008 | 515.57 | 4.125 |
| mt08cem000i | kg | Cemento gris en sacos. (material) | 1.9 | 4.16 | 7.904 |
| mt08adt010 | kg | Aditivo hidrófugo para impermeabilización de morteros u concretos. (material) | 0.038 | 30.61 | 1.163 |
| mt09mcr220 | kg | Mortero de rejuntado para revestimientos, interiores o exteriores, de piedra natural, pulida o para pulir, compuesto de cemento, agregados a base de polvo de mármol, pigmentos resistentes a los álcalis y aditivos especiales. (material) | 0.015 | 44.5 | 0.668 |
| mq06hor010 | h | Mezcladora de concreto eléctrica con una capacidad de amasado de 160 l. (maquinaria) | 0.005 | 76.52 | 0.383 |
| mo020 | h | Albañil. (mano de obra) | 0.241 | 115.52 | 27.840 |
| mo113 | h | Peón de albañilería. (mano de obra) | 0.285 | 83.2 | 23.712 |
| % | % | Herramienta menor | 2 % | 498.363 | 9.967 |
|  |  | Costes directos |  |  | 508.330 |

Residuos:
- colocación: mt20dpn010da; factor de residuo 0.0154
- colocación: mt01arg005a Arena de cantera, para mortero mezclado en obra; factor de residuo 0.00501329
- colocación: mt08cem000i Cemento gris en sacos; factor de residuo 0.0063
- colocación: mt08adt010 Aditivo hidrófugo para impermeabilización de morteros u concretos; factor de residuo 0.055
- colocación: mt09mcr220; factor de residuo 0.07

## Recursos

**mt20dpn010da** m Dintel de mármol Blanco Macael
Datos técnicos: Coste energético 19.954 MJ; Emisión de CO2 0.708 kg; Código LER 01 04 13; Masa del elemento 8.8 kg; Volumen 0.005867 m3
Residuos:
- embalaje: re170201 Madera. (componente de residuo); rendimiento 0.008 kg; Código LER 17 02 01; Masa del elemento 1 kg; Volumen 0.000909 m3
- embalaje: re170203 Plástico. (componente de residuo); rendimiento 0.004 kg; Código LER 17 02 03; Masa del elemento 1 kg; Volumen 0.001667 m3

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para impermeabilización de morteros u concretos
Datos técnicos: Coste energético 71.130 MJ; Emisión de CO2 2.824 kg; Código LER 17 09 04; Masa del elemento 1 kg; Volumen 0.000667 m3
Residuos:
- embalaje: re170203 Plástico; rendimiento 0.032 kg

**mt09mcr220** kg Mortero de rejuntado para revestimientos
Datos técnicos: Coste energético 7.725 MJ; Emisión de CO2 0.576 kg; Código LER 17 09 04; Masa del elemento 1 kg; Volumen 0.000667 m3
Residuos:
- embalaje: re150101 Envases de papel y cartón; rendimiento 0.02 kg
- embalaje: re170201 Madera; rendimiento 0.005 kg
- embalaje: re170203 Plástico; rendimiento 0.008 kg
