# Batiente de concreto polímero de superficie pulida

- Propiedad del archivo: CYPE INGENIEROS, S.A.
- Formato: FIEBDC-3/2002
- Ámbito geográfico: Honduras
- Divisa: HNL
- Costes indirectos: 3.00 %
- Gastos generales: 13.00 %
- Beneficio industrial: 6.00 %
- IVA: 15.00 %

**HRP040** m Batiente de concreto polímero de superficie pulida, plano, con goterón, de 365x25 mm, recibido con mortero de cemento, confeccionado en obra, con aditivo hidrófugo, dosificación 1:3, previa aplicación sobre su cara inferior de adhesivo cementoso y sellado de las juntas entre piezas y de las uniones con los muros con masilla de poliuretano, previa aplicación de la imprimación.
Formación de batiente de concreto polímero de superficie pulida, plano, con goterón, de 365x25 mm, suministrado en piezas de hasta 2 m de longitud, anclaje metálico de acero inoxidable y grava adherida a la superficie en su cara inferior y empotrado en las jambas, cubriendo los alféizares, los salientes de los paramentos, las cornisas de fachada, etc., recibido con mortero de cemento, confeccionado en obra, con aditivo hidrófugo, dosificación 1:3, sobre el que se introducen los anclajes metálicos, creando una pendiente suficiente para evacuar el agua, aplicación sobre su cara inferior de adhesivo cementoso y sellado de las juntas entre piezas y de las uniones con los muros con masilla de poliuretano, previa aplicación de la imprimación. Incluso parte proporcional de replanteo, cortes y limpieza final.
Incluye: Replanteo de las piezas en el hueco o remate. Preparación y regularización del soporte. Colocación, aplomado, nivelación y alineación. Sellado de juntas y limpieza del batiente.
Criterio de medición de proyecto: Longitud del ancho del hueco, medida según documentación gráfica de Proyecto, incrementada en 5 cm a cada lado.
Criterio de medición de obra: Se medirá la longitud realmente ejecutada según especificaciones de Proyecto, incluyendo los empotramientos en las jambas.

| Código | Ud | Descripción | Rendimiento | Precio | Importe |
|---|---|---|---|---|---|
| mt20vho010k | m | Batiente de concreto polímero de superficie pulida, plano, con goterón, de 365x25 mm, suministrado en piezas de hasta 2 m de longitud, anclaje metálico de acero inoxidable y grava adherida a la superficie en su cara inferior. (material) | 1.050 | 727.75 | 764.14 |
| mt08aaa010a | m³ | Agua. (material) | 0.006 | 32.23 | 0.19 |
| mt01arg005a | t | Arena de cantera, para mortero mezclado en obra. (material) | 0.012 | 439.06 | 5.27 |
| mt08cem000i | kg | Cemento gris en sacos. (material) | 3.600 | 3.51 | 12.64 |
| mt08adt010 | kg | Aditivo hidrófugo para impermeabilización de morteros u concretos. (material) | 0.072 | 25.78 | 1.86 |
| mt20wwa040 | kg | Adhesivo cementoso flexible y de gran adherencia, C2 S2. (material) | 2.340 | 13.16 | 30.79 |
| mt20wwa025 | m | Perfil de espuma de polietileno, de 6 mm de diámetro, para relleno de juntas. (material) | 3.650 | 10.26 | 37.45 |
| mt20wwa035 | Ud | Bote de imprimación para masillas (250 cm³). (material) | 0.041 | 140.76 | 5.77 |
| mt20wwa030 | Ud | Bote de masilla de poliuretano impermeable (310 cm³). (material) | 0.082 | 192.59 | 15.79 |
| mq06hor010 | h | Mezcladora de concreto. (maquinaria) | 0.006 | 32.36 | 0.19 |
| mo020 | h | Albañil. (mano de obra) | 0.230 | 65.38 | 15.04 |
| mo113 | h | Peón de albañilería. (mano de obra) | 0.300 | 46.20 | 13.86 |
| % | % | Herramienta menor | 2 % | 902.99 | 18.06 |
|  |  | Costes directos |  |  | 921.05 |
