# Umbral para remate de puerta principal o balconera de mármol Blanco Macael, hasta 110 cm de longitud, hasta 20 cm de anchura y 2 cm de espesor

- Propiedad del archivo: CYPE INGENIEROS, S.A.
- Formato: FIEBDC-3/2002
- Ámbito geográfico: Honduras
- Costes indirectos: 3.00 %
- Gastos generales: 13.00 %
- Beneficio industrial: 6.00 %
- IVA: 15.00 %

**HRU010** m Umbral para remate de puerta principal o balconera de mármol Blanco Macael, hasta 110 cm de longitud, hasta 20 cm de anchura y 2 cm de espesor.
Formación de umbral para remate de puerta principal o balconera de mármol Blanco Macael, hasta 110 cm de longitud, hasta 20 cm de anchura y 2 cm de espesor, con goterón, cara y canto recto pulidos, con clara pendiente y empotrado en las jambas, cubriendo el escalón de acceso en la puerta principal o balcón de un edificio, recibido con mortero de cemento, confeccionado en obra, con aditivo hidrófugo, dosificación 1:4. Incluso parte proporcional de preparación y regularización del soporte con mortero de cemento, confeccionado en obra, con aditivo hidrófugo, dosificación 1:4, rejuntado entre piezas y uniones con los muros con mortero de juntas especial para revestimientos de piedra natural.
Incluye: Replanteo de las piezas en el hueco o remate. Preparación y regularización del soporte. Colocación, aplomado, nivelación y alineación. Rejuntado y limpieza del umbral.
Criterio de medición de proyecto: Longitud del ancho del hueco, medida según documentación gráfica de Proyecto, incrementada en 5 cm a cada lado.
Criterio de medición de obra: Se medirá la longitud realmente ejecutada según especificaciones de Proyecto, incluyendo los empotramientos en las jambas.

| Código | Ud | Descripción | Rendimiento | Precio | Importe |
|---|---|---|---|---|---|
| mt20upn010da | m | Umbral para remate de puerta principal o balconera de mármol Blanco Macael, hasta 110 cm de longitud, hasta 20 cm de anchura y 2 cm de espesor, con goterón, cara y canto recto pulidos. (material) | 1.050 | 14.17 | 14.88 |
| mt08aaa010a | m³ | Agua. (material) | 0.006 | 1.27 | 0.01 |
| mt01arg005a | t | Arena de cantera, para mortero mezclado en obra. (material) | 0.008 | 17.51 | 0.14 |
| mt08cem000i | kg | Cemento gris en sacos. (material) | 1.900 | 0.14 | 0.27 |
| mt08adt010 | kg | Aditivo hidrófugo para impermeabilización de morteros u concretos. (material) | 0.038 | 1.02 | 0.04 |
| mt09lec010b | m³ | Lechada de cemento blanco BL 22,5 X. (material) | 0.001 | 128.43 | 0.13 |
| mt09mcr220 | kg | Mortero de rejuntado para revestimientos, interiores o exteriores, de piedra natural, pulida o para pulir, compuesto de cemento, agregados a base de polvo de mármol, pigmentos resistentes a los álcalis y aditivos especiales. (material) | 0.015 | 1.47 | 0.02 |
| mq06hor010 | h | Mezcladora de concreto. (maquinaria) | 0.010 | 1.26 | 0.01 |
| mo020 | h | Albañil. (mano de obra) | 0.239 | 2.05 | 0.49 |
| mo113 | h | Peón de albañilería. (mano de obra) | 0.282 | 1.45 | 0.41 |
| % | % | Herramienta menor | 2 % | 16.40 | 0.33 |
|  |  | Costes directos |  |  | 16.73 |
