# Calentador de agua a gas, de condensación

- Propiedad del archivo: CYPE Ingenieros S.A.
- Formato: FIEBDC-3/2016
- Programa: Generador de precios de la construcción. CYPE Ingenieros, S.A.
- Fecha: 04/04/2024
- Ámbito geográfico: Honduras
- Divisa: HNL
- Costes indirectos: 3 %
- Gastos generales: 13 %
- Beneficio industrial: 6 %
- IVA: 15 %

## I Instalaciones

### IC Calefacción, refrigeración, climatización y agua caliente

#### ICA Agua caliente

**ICA032** Ud Calentador de agua a gas, de condensación.
Calentador instantáneo a gas N, para el servicio de agua caliente, de condensación, mural vertical, para uso interior, cámara de combustión estanca, encendido electrónico a red eléctrica, sin llama piloto, control termostático de temperatura, control por mando a distancia, posibilidad de trabajar con agua precalentada por un sistema solar, pantalla digital, caudal de agua caliente de 1,9 a 27 l/min, potencia de agua caliente de 6 a 50,3 kW, eficiencia al 100% de carga nominal 97%, eficiencia al 30% de carga nominal 101%, dimensiones 775x452x286 mm, peso 34 kg, con dispositivo de control de desagüe de los productos de la combustión y control de llama por sonda de ionización, sin incluir el ducto para desagüe de los productos de la combustión. Incluso soporte y anclajes de fijación a paramento vertical, llave de corte de esfera, latiguillos flexibles. Totalmente montado, conexionado y probado.
Incluye: Replanteo del aparato. Fijación en paramento mediante elementos de anclaje. Colocación del aparato y accesorios. Conexionado con la red de conducción de agua. Conexión a la red eléctrica y de tierra. Puesta en marcha.
Criterio de medición de proyecto: Número de unidades previstas, según documentación gráfica de Proyecto.
Criterio de medición de obra: Se medirá el número de unidades realmente ejecutadas según especificaciones de Proyecto.

| Código | Ud | Descripción | Rendimiento | Precio | Importe |
|---|---|---|---|---|---|
| mt38cgj055a | Ud | Calentador instantáneo a gas N, para el servicio de agua caliente, de condensación, mural vertical, para uso interior, cámara de combustión estanca, encendido electrónico a red eléctrica, sin llama piloto, control termostático de temperatura, control por mando a distancia, posibilidad de trabajar con agua precalentada por un sistema solar, pantalla digital, caudal de agua caliente de 1,9 a 27 l/min, potencia de agua caliente de 6 a 50,3 kW, eficiencia al 100% de carga nominal 97%, eficiencia al 30% de carga nominal 101%, dimensiones 775x452x286 mm, peso 34 kg, con dispositivo de control de desagüe de los productos de la combustión y control de llama por sonda de ionización. (material) | 1 | 46841 | 46841.000 |
| mt37sve010c | Ud | Válvula de esfera de latón niquelado para roscar de 3/4". (material) | 1 | 223.71 | 223.710 |
| mt38tew010a | Ud | Latiguillo flexible de 20 cm y 1/2" de diámetro. (material) | 2 | 288.3 | 576.600 |
| mt38www011 | Ud | Material auxiliar para instalaciones de agua caliente (material) | 1 | 52.25 | 52.250 |
| mo004 | h | Instalador de calefacción. (mano de obra) | 2.411 | 117.18 | 282.521 |
| mo103 | h | Ayudante de instalador de calefacción. (mano de obra) | 2.411 | 85.08 | 205.128 |
| % | % | Herramienta menor | 2 % | 48181.209 | 963.624 |
|  |  | Costes directos |  |  | 49144.833 |

## Recursos

**mt38cgj055a** Ud Calentador instantáneo a gas N
Datos técnicos: Coste energético 1742.658 MJ; Emisión de CO2 111.965 kg
Residuos:
- embalaje: re150101 Envases de papel y cartón. (componente de residuo); rendimiento 1.584 kg; Código LER 15 01 01; Masa del elemento 1 kg; Volumen 0.001333 m3

**mt37sve010c** Ud Válvula de esfera de latón niquelado para roscar de 3/4"
Datos técnicos: Coste energético 720.409 MJ; Emisión de CO2 48.441 kg
Residuos:
- embalaje: re150101 Envases de papel y cartón; rendimiento 0.072 kg
