# Acumulador de agua a gas, convencional

- Propiedad del archivo: CYPE Ingenieros S.A.
- Formato: FIEBDC-3/2016
- Programa: Generador de precios de la construcción. CYPE Ingenieros, S.A.
- Fecha: 04/04/2024
- Ámbito geográfico: Honduras
- Divisa: HNL
- Costes indirectos: 3 %
- Gastos generales: 13 %
- Beneficio industrial: 6 %
- IVA: 15 %

## I Instalaciones

### IC Calefacción, refrigeración, climatización y agua caliente

#### ICA Agua caliente

**ICA040** Ud Acumulador de agua a gas, convencional.
Acumulador a gas natural para el servicio de agua caliente, mural vertical, capacidad 77 l, abierta y tiro natural, potencia 5,2 kW, eficiencia energética clase B, perfil de consumo M, sin incluir el ducto para desagüe de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agd010a | Ud | Acumulador a gas natural para el servicio de agua caliente, mural vertical, capacidad 77 l, cámara de combustión abierta y tiro natural, potencia 5,2 kW, eficiencia energética clase B, perfil de consumo M. (material) | 1 | 26042.2 | 26042.200 |
| mt37sve010c | Ud | Válvula de esfera de latón niquelado para roscar de 3/4". (material) | 2 | 223.71 | 447.420 |
| mt37svs010c | Ud | Válvula de seguridad, de latón, con rosca de 1/2" de diámetro, tarada a 6 bar de presión. (material) | 1 | 135.47 | 135.470 |
| mt38tew010b | Ud | Latiguillo flexible de 25 cm y 3/4" de diámetro. (material) | 2 | 360.37 | 720.740 |
| mt38www011 | Ud | Material auxiliar para instalaciones de agua caliente (material) | 1 | 52.25 | 52.250 |
| mo004 | h | Instalador de calefacción. (mano de obra) | 4.14 | 117.18 | 485.125 |
| mo103 | h | Ayudante de instalador de calefacción. (mano de obra) | 4.14 | 85.08 | 352.231 |
| % | % | Herramienta menor | 2 % | 28235.436 | 564.709 |
|  |  | Costes directos |  |  | 28800.145 |

## Recursos

**mt38agd010a** Ud Acumulador a gas natural para el servicio de agua caliente
Datos técnicos: Coste energético 1017.099 MJ; Emisión de CO2 39.909 kg
Residuos:
- embalaje: re150101 Envases de papel y cartón. (componente de residuo); rendimiento 2.175 kg; Código LER 15 01 01; Masa del elemento 1 kg; Volumen 0.001333 m3
- embalaje: re170201 Madera. (componente de residuo); rendimiento 0.606 kg; Código LER 17 02 01; Masa del elemento 1 kg; Volumen 0.000909 m3

**mt37sve010c** Ud Válvula de esfera de latón niquelado para roscar de 3/4"
Datos técnicos: Coste energético 720.409 MJ; Emisión de CO2 48.441 kg
Residuos:
- embalaje: re150101 Envases de papel y cartón; rendimiento 0.072 kg

**mt37svs010c** Ud Válvula de seguridad, de latón, con rosca de 1/2" de diámetro, tarada a 6 bar de presión
Datos técnicos: Coste energético 511.326 MJ; Emisión de CO2 34.399 kg
Residuos:
- embalaje: re150101 Envases de papel y cartón; rendimiento 0.072 kg
