# Válvula de gasóleo

- Propiedad del archivo: CYPE Ingenieros S.A.
- Formato: FIEBDC-3/2016
- Programa: Generador de precios de la construcción. CYPE Ingenieros, S.A.
- Fecha: 04/04/2024
- Ámbito geográfico: Honduras
- Divisa: HNL
- Costes indirectos: 3 %
- Gastos generales: 13 %
- Beneficio industrial: 6 %
- IVA: 15 %

## I Instalaciones

### IC Calefacción, refrigeración, climatización y agua caliente

#### ICD Combustible líquido

**ICD150** Ud Válvula de gasóleo.
Válvula de esfera de latón niquelado para roscar de 3/8". Totalmente montada, conexionada y probada.
Incluye: Replanteo. Conexión de la válvula.
Criterio de medición de proyecto: Número de unidades previstas, según documentación gráfica de Proyecto.
Criterio de medición de obra: Se medirá el número de unidades realmente ejecutadas según especificaciones de Proyecto.

| Código | Ud | Descripción | Rendimiento | Precio | Importe |
|---|---|---|---|---|---|
| mt37sve010a | Ud | Válvula de esfera de latón niquelado para roscar de 3/8". (material) | 1 | 127.75 | 127.750 |
| mo004 | h | Instalador de calefacción. (mano de obra) | 0.11 | 117.18 | 12.890 |
| mo103 | h | Ayudante de instalador de calefacción. (mano de obra) | 0.11 | 85.08 | 9.359 |
| % | % | Herramienta menor | 2 % | 149.999 | 3.000 |
|  |  | Costes directos |  |  | 152.999 |

## Recursos

**mt37sve010a** Ud Válvula de esfera de latón niquelado para roscar de 3/8"
Datos técnicos: Coste energético 298.729 MJ; Emisión de CO2 20.121 kg
Residuos:
- embalaje: re150101 Envases de papel y cartón. (componente de residuo); rendimiento 0.072 kg; Código LER 15 01 01; Masa del elemento 1 kg; Volumen 0.001333 m3
