# Conjunto de calderas a gas, de condensación, de pie, de lámina de acero

- Propiedad del archivo: CYPE Ingenieros S.A.
- Formato: FIEBDC-3/2016
- Programa: Generador de precios de la construcción. CYPE Ingenieros, S.A.
- Fecha: 04/04/2024
- Ámbito geográfico: Honduras
- Divisa: HNL
- Costes indirectos: 3 %
- Gastos generales: 13 %
- Beneficio industrial: 6 %
- IVA: 15 %

## I Instalaciones

### IC Calefacción, refrigeración, climatización y agua caliente

#### ICG Calderas a gas

**ICG241** Ud Conjunto de calderas a gas, de condensación, de pie, de lámina de acero.
Conjunto de dos calderas en cascada, siendo la primera una caldera de pie, de condensación, con cuerpo de lámina de acero, 3 pasos de humos rodeando completamente el hogar, superficies de intercambio, eficaces y autolimpiables, superficies en contacto con los gases de acero inoxidable y aislamiento acústico integrado, para quemador presurizado de gas, potencia útil 50 kW, peso 294 kg, dimensiones 1084x410x1254 mm, con cuadro de regulación para la regulación de la caldera en función de la temperatura exterior o para la regulación de la caldera de tipo maestro en instalaciones con varias calderas, con control para garantizar las condiciones de trabajo del equipo, sonda de temperatura exterior, y sonda de temperatura para regulación de la temperatura de impulsión o retorno del agua, y la segunda una caldera de pie, de condensación, con cuerpo de lámina de acero, 3 pasos de humos rodeando completamente el hogar, superficies de intercambio, eficaces y autolimpiables, superficies en contacto con los gases de acero inoxidable y aislamiento acústico integrado, para quemador presurizado de gas, potencia útil 50 kW, peso 294 kg, dimensiones 1084x410x1254 mm, con cuadro de regulación para la regulación de la caldera de tipo esclavo en instalaciones con varias calderas, módulo estratégico para la administración de un máximo de 4 calderas en cascada. Incluso válvula de seguridad, purgadores, pirostato y desagüe a desagüe para el vaciado de la caldera y el drenaje de la válvula de seguridad, sin incluir el ducto para desagüe de los productos de la combustión. Totalmente montado, conexionado y puesto en marcha por la empresa instaladora para la comprobación de su correcto funcionamiento.
Incluye: Replanteo. Presentación de los elementos. Montaje de la caldera y sus accesorios. Conexionado con las redes de conducción de agua, de gas, de salubridad y eléctrica, y con el ducto de desagüe de los productos de la combustión. Puesta en marcha.
Criterio de medición de proyecto: Número de unidades previstas, según documentación gráfica de Proyecto.
Criterio de medición de obra: Se medirá el número de unidades realmente ejecutadas según especificaciones de Proyecto.

| Código | Ud | Descripción | Rendimiento | Precio | Importe |
|---|---|---|---|---|---|
| mt38cbu062ad | Ud | Caldera de pie, de condensación, con cuerpo de lámina de acero, 3 pasos de humos rodeando completamente el hogar, superficies de intercambio, eficaces y autolimpiables, superficies en contacto con los gases de acero inoxidable y aislamiento acústico integrado, para quemador presurizado de gas, potencia útil 50 kW, peso 294 kg, dimensiones 1084x410x1254 mm, con cuadro de regulación para la regulación de la caldera en función de la temperatura exterior o para la regulación de la caldera de tipo maestro en instalaciones con varias calderas, con control para garantizar las condiciones de trabajo del equipo, sonda de temperatura exterior, y sonda de temperatura para regulación de la temperatura de impulsión o retorno del agua, construcción compacta. (material) | 1 | 299627.63 | 299627.630 |
| mt38cbu062ac | Ud | Caldera de pie, de condensación, con cuerpo de lámina de acero, 3 pasos de humos rodeando completamente el hogar, superficies de intercambio, eficaces y autolimpiables, superficies en contacto con los gases de acero inoxidable y aislamiento acústico integrado, para quemador presurizado de gas, potencia útil 50 kW, peso 294 kg, dimensiones 1084x410x1254 mm, con cuadro de regulación para la regulación de la caldera de tipo esclavo en instalaciones con varias calderas, construcción compacta. (material) | 1 | 286113.72 | 286113.720 |
| mt38ccg110a | Ud | Quemador presurizado modulante para gas, de potencia máxima 60 kW, con encendido electrónico. (material) | 2 | 37838.94 | 75677.880 |
| mt38cbu702a | Ud | Módulo estratégico para la administración de un máximo de 4 calderas en cascada. (material) | 1 | 9240.81 | 9240.810 |
| mt35aia010a | m | Tubo curvable de PVC, corrugado, de color negro, de 16 mm de diámetro nominal, para canalización empotrada en obra de mampostería (paredes y techos). Resistencia a la compresión 320 N, resistencia al impacto 1 julio, temperatura de trabajo -5°C hasta 60°C, con grado de protección IP545, no propagador de la llama. (material) | 10 | 12.23 | 122.300 |
| mt35cun020a | m | Cable unipolar H07Z1-K (AS), siendo su tensión asignada de 450/750 V, reacción al fuego clase Cca-s1a,d1,a1 según UNE-EN 50575, con conductor multifilar de cobre clase 5 (-K) de 1,5 mm² de sección, con aislamiento de compuesto termoplástico a base de poliolefina libre de halógenos con baja emisión de humos y gases corrosivos (Z1). (material) | 20 | 13.6 | 272.000 |
| mt37svs010a | Ud | Válvula de seguridad, de latón, con rosca de 1/2" de diámetro, tarada a 3 bar de presión. (material) | 1 | 135.47 | 135.470 |
| mt37sgl020d | Ud | Purgador automático de aire con boya y rosca de 1/2" de diámetro, cuerpo y tapa de latón, para una presión máxima de trabajo de 10 bar y una temperatura máxima de 110°C. (material) | 2 | 267.97 | 535.940 |
| mt38www050 | Ud | Desagüe a desagüe, para el drenaje de la válvula de seguridad, compuesto por 1 m de tubo de acero negro de 1/2" y embudo desagüe, incluso accesorios y piezas especiales. (material) | 1 | 540.56 | 540.560 |
| mt38ccg021a | Ud | Puesta en marcha del quemador para gas. (material) | 1 | 5405.56 | 5405.560 |
| mt38www010 | Ud | Material auxiliar para instalaciones de calefacción. (material) | 1 | 60.54 | 60.540 |
| mo004 | h | Instalador de calefacción. (mano de obra) | 4.493 | 117.18 | 526.490 |
| mo103 | h | Ayudante de instalador de calefacción. (mano de obra) | 4.493 | 85.08 | 382.264 |
| % | % | Herramienta menor | 2 % | 678641.164 | 13572.823 |
|  |  | Costes directos |  |  | 692213.987 |

Residuos:
- colocación: mt35aia010a; factor de residuo 0.0275
- colocación: mt35cun020a; factor de residuo 0.0165

## Recursos

**mt38cbu062ad** Ud Caldera de pie, de condensación
Datos técnicos: Coste energético 8545.913 MJ; Emisión de CO2 720.538 kg
Residuos:
- embalaje: re150101 Envases de papel y cartón. (componente de residuo); rendimiento 3.006 kg; Código LER 15 01 01; Masa del elemento 1 kg; Volumen 0.001333 m3
- embalaje: re170201 Madera. (componente de residuo); rendimiento 0.708 kg; Código LER 17 02 01; Masa del elemento 1 kg; Volumen 0.000909 m3

**mt38cbu062ac** Ud Caldera de pie, de condensación
Datos técnicos: Coste energético 8545.162 MJ; Emisión de CO2 720.511 kg
Residuos:
- embalaje: re150101 Envases de papel y cartón; rendimiento 2.963 kg
- embalaje: re170201 Madera; rendimiento 0.703 kg

**mt35aia010a** m Tubo curvable de PVC
Datos técnicos: Coste energético 11.626 MJ; Emisión de CO2 0.577 kg; Código LER 17 02 03; Masa del elemento 0.12 kg; Volumen 0.0002 m3

**mt35cun020a** m Cable unipolar H07Z1-K (AS)
Datos técnicos: Coste energético 2.663 MJ; Emisión de CO2 0.201 kg; Código LER 17 04 11; Masa del elemento 0.02 kg; Volumen 0.000013 m3
Residuos:
- embalaje: re150101 Envases de papel y cartón; rendimiento 0.065 kg

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
