# Sistema de caldera a gas, de condensación, para exterior

- Propiedad del archivo: CYPE Ingenieros S.A.
- Formato: FIEBDC-3/2016
- Programa: Generador de precios de la construcción. CYPE Ingenieros, S.A.
- Fecha: 04/04/2024
- Ámbito geográfico: Honduras
- Divisa: HNL
- Costes indirectos: 3 %
- Gastos generales: 13 %
- Beneficio industrial: 6 %
- IVA: 15 %

## I Instalaciones

### IC Calefacción, refrigeración, climatización y agua caliente

#### ICG Calderas a gas

**ICG250** Ud Sistema de caldera a gas, de condensación, para exterior.
Equipo autónomo para exteriores formado por caldera de condensación en gabinete, con intercambiador de tubos de aluminio aleteados y quemador modulante de gas natural, potencia útil 80 kW, peso 384 kg, dimensiones 2144x1190x700 mm. Totalmente montado, conexionado y probado.
Incluye: Replanteo. Presentación de los elementos. Montaje de la caldera y sus accesorios. Conexionado con las redes de conducción de agua, de gas, de salubridad y eléctrica, y con el ducto de desagüe de los productos de la combustión. Puesta en marcha.
Criterio de medición de proyecto: Número de unidades previstas, según documentación gráfica de Proyecto.
Criterio de medición de obra: Se medirá el número de unidades realmente ejecutadas según especificaciones de Proyecto.

| Código | Ud | Descripción | Rendimiento | Precio | Importe |
|---|---|---|---|---|---|
| mt38cbu080aa | Ud | Equipo autónomo para exteriores formado por caldera de condensación en gabinete, con intercambiador de tubos de aluminio aleteados y quemador modulante de gas natural, potencia útil 80 kW, peso 384 kg, dimensiones 2144x1190x700 mm. (material) | 1 | 702723.13 | 702723.130 |
| mo004 | h | Instalador de calefacción. (mano de obra) | 4.471 | 117.18 | 523.912 |
| mo103 | h | Ayudante de instalador de calefacción. (mano de obra) | 4.471 | 85.08 | 380.393 |
| % | % | Herramienta menor | 2 % | 703627.435 | 14072.549 |
|  |  | Costes directos |  |  | 717699.984 |
