# Válvula de expansión electrónica

- Propiedad del archivo: CYPE Ingenieros S.A.
- Formato: FIEBDC-3/2016
- Programa: Generador de precios de la construcción. CYPE Ingenieros, S.A.
- Fecha: 04/04/2024
- Ámbito geográfico: Honduras
- Divisa: HNL
- Costes indirectos: 3 %
- Gastos generales: 13 %
- Beneficio industrial: 6 %
- IVA: 15 %

## I Instalaciones

### IC Calefacción, refrigeración, climatización y agua caliente

#### ICN Unidades autónomas de climatización

**ICN013** Ud Válvula de expansión electrónica.
Válvula de expansión electrónica, de 1 salidas, capacidad de la unidad interior conectada aguas abajo menor o igual a 3,6 kW.
Incluye: Replanteo. Colocación y fijación de los elementos. Conexionado.
Criterio de medición de proyecto: Número de unidades previstas, según documentación gráfica de Proyecto.
Criterio de medición de obra: Se medirá el número de unidades realmente ejecutadas según especificaciones de Proyecto.

| Código | Ud | Descripción | Rendimiento | Precio | Importe |
|---|---|---|---|---|---|
| mt42sam018aah | Ud | Válvula de expansión electrónica, de 1 salidas, capacidad de la unidad interior conectada aguas abajo menor o igual a 3,6 kW. (material) | 1 | 7027.23 | 7027.230 |
| mo005 | h | Instalador de climatización. (mano de obra) | 0.055 | 117.18 | 6.445 |
| mo104 | h | Ayudante de instalador de climatización. (mano de obra) | 0.055 | 85.08 | 4.679 |
| % | % | Herramienta menor | 2 % | 7038.354 | 140.767 |
|  |  | Costes directos |  |  | 7179.121 |
