# Tubería de distribución de agua, para agua caliente

- Propiedad del archivo: CYPE Ingenieros S.A.
- Formato: FIEBDC-3/2016
- Programa: Generador de precios de la construcción. CYPE Ingenieros, S.A.
- Fecha: 04/04/2024
- Ámbito geográfico: Honduras
- Divisa: HNL
- Costes indirectos: 3 %
- Gastos generales: 13 %
- Beneficio industrial: 6 %
- IVA: 15 %

## I Instalaciones

### IC Calefacción, refrigeración, climatización y agua caliente

#### ICS Sistemas de conducción de agua

**ICS012** m Tubería de distribución de agua, para agua caliente.
Tubería de distribución de agua caliente formada por tubo de polietileno reticulado (PE-Xa), serie 5, de 16 mm de diámetro exterior, PN=6 atm y 1,8 mm de espesor, suministrado en rollos, colocado superficialmente en el interior del edificio, con aislamiento mediante coquilla flexible de espuma elastomérica. Incluso material auxiliar para montaje y sujeción a la obra, accesorios y piezas especiales.
Incluye: Replanteo. Colocación y fijación de tuberías, accesorios y piezas especiales. Colocación del aislamiento.
Criterio de medición de proyecto: Longitud medida según documentación gráfica de Proyecto.
Criterio de medición de obra: Se medirá la longitud realmente ejecutada según especificaciones de Proyecto.

| Código | Ud | Descripción | Rendimiento | Precio | Importe |
|---|---|---|---|---|---|
| mt37tpu400a | Ud | Material auxiliar para montaje y sujeción a la obra de las tuberías de polietileno reticulado (PE-Xa), serie 5, de 16 mm de diámetro exterior. (material) | 1 | 3.71 | 3.710 |
| mt37tpu010ae | m | Tubo de polietileno reticulado (PE-Xa), serie 5, de 16 mm de diámetro exterior, PN=6 atm y 1,8 mm de espesor, suministrado en rollos, según ISO 15875-2, con el precio incrementado el 20% en concepto de accesorios y piezas especiales. (material) | 1 | 89.13 | 89.130 |
| mt17coe055cq | m | Coquilla de espuma elastomérica, con un elevado factor de resistencia a la difusión del vapor de agua, de 19 mm de diámetro interior y 32 mm de espesor, a base de caucho sintético flexible, de estructura celular cerrada. (material) | 1 | 517.13 | 517.130 |
| mt17coe110 | l | Adhesivo para coquilla elastomérica. (material) | 0.025 | 685.09 | 17.127 |
| mo004 | h | Instalador de calefacción. (mano de obra) | 0.121 | 117.18 | 14.179 |
| mo103 | h | Ayudante de instalador de calefacción. (mano de obra) | 0.121 | 85.08 | 10.295 |
| % | % | Herramienta menor | 2 % | 651.571 | 13.031 |
|  |  | Costes directos |  |  | 664.602 |

Residuos:
- colocación: mt37tpu010ae; factor de residuo 0.0275
- colocación: mt17coe055cq; factor de residuo 0.0644805

## Recursos

**mt37tpu010ae** m Tubo de polietileno reticulado (PE-Xa)
Datos técnicos: Coste energético 7.363 MJ; Emisión de CO2 0.366 kg; Código LER 17 02 03; Masa del elemento 0.076 kg; Volumen 0.000127 m3

**mt17coe055cq** m Coquilla de espuma elastomérica
Datos técnicos: Coste energético 5.875 MJ; Emisión de CO2 0.258 kg; Código LER 17 02 03; Masa del elemento 0.0616 kg; Volumen 0.000103 m3
Residuos:
- embalaje: re170203 Plástico. (componente de residuo); rendimiento 0.004 kg; Código LER 17 02 03; Masa del elemento 1 kg; Volumen 0.001667 m3
