# Válvula de equilibrado térmico

- Propiedad del archivo: CYPE INGENIEROS, S.A.
- Formato: FIEBDC-3/2002
- Ámbito geográfico: Honduras
- Divisa: HNL
- Costes indirectos: 3.00 %
- Gastos generales: 13.00 %
- Beneficio industrial: 6.00 %
- IVA: 15.00 %

**ICS097** Ud Válvula de equilibrado térmico, con cuerpo de bronce, termómetro, regulación de la temperatura entre 50°C y 60°C, posibilidad de actuar como válvula de corte, conexiones roscadas hembra de 1/2" de diámetro y aislamiento térmico, con temperatura máxima de 90°C, instalada en el retorno de agua caliente.
Válvula de equilibrado térmico, con cuerpo de bronce, termómetro, regulación de la temperatura entre 50°C y 60°C, posibilidad de actuar como válvula de corte, conexiones roscadas hembra de 1/2" de diámetro y aislamiento térmico, con temperatura máxima de 90°C, instalada en el retorno de agua caliente.
Incluye: Replanteo. Colocación de la válvula. Conexionado.
Criterio de medición de proyecto: Número de unidades previstas, según documentación gráfica de Proyecto.
Criterio de medición de obra: Se medirá el número de unidades realmente ejecutadas según especificaciones de Proyecto.

| Código | Ud | Descripción | Rendimiento | Precio | Importe |
|---|---|---|---|---|---|
| mt38sth118a | Ud | Válvula de equilibrado térmico, con cuerpo de bronce, termómetro, regulación de la temperatura entre 50°C y 60°C, posibilidad de actuar como válvula de corte, conexiones roscadas hembra de 1/2" de diámetro y aislamiento térmico, con temperatura máxima de 90°C, para instalar en el retorno de agua caliente (material) | 1.000 | 5810.73 | 5810.73 |
| mt38www012 | Ud | Material auxiliar para instalaciones de calefacción y agua caliente (material) | 0.050 | 75.15 | 3.76 |
| mo004 | h | Instalador de calefacción. (mano de obra) | 0.440 | 73.85 | 32.49 |
| % | % | Herramienta menor | 2 % | 5846.98 | 116.94 |
|  |  | Costes directos |  |  | 5963.92 |
