# Grupo hidráulico con intercambiador para circuito de calefacción

- Propiedad del archivo: CYPE Ingenieros S.A.
- Formato: FIEBDC-3/2016
- Programa: Generador de precios de la construcción. CYPE Ingenieros, S.A.
- Fecha: 04/04/2024
- Ámbito geográfico: Honduras
- Divisa: HNL
- Costes indirectos: 3 %
- Gastos generales: 13 %
- Beneficio industrial: 6 %
- IVA: 15 %

## I Instalaciones

### IC Calefacción, refrigeración, climatización y agua caliente

#### ICS Sistemas de conducción de agua

**ICS112** Ud Grupo hidráulico con intercambiador para circuito de calefacción.
Módulo hidráulico mural, para separación del circuito de generación del circuito de calefacción, de 500x360x250 mm, con sistema de llenado y vaciado, bomba de circulación y válvula de seguridad tarada a 3 bar para el circuito secundario, y sonda de temperatura.
Incluye: Replanteo. Colocación de los componentes del grupo. Conexionado y comprobación de su correcto funcionamiento.
Criterio de medición de proyecto: Número de unidades previstas, según documentación gráfica de Proyecto.
Criterio de medición de obra: Se medirá el número de unidades realmente ejecutadas según especificaciones de Proyecto.

| Código | Ud | Descripción | Rendimiento | Precio | Importe |
|---|---|---|---|---|---|
| mt38ghs010a | Ud | Módulo hidráulico mural, para separación del circuito de generación del circuito de calefacción, de 500x360x250 mm, con sistema de llenado y vaciado, bomba de circulación y válvula de seguridad tarada a 3 bar para el circuito secundario, y sonda de temperatura. (material) | 1 | 39176.81 | 39176.810 |
| mo011 | h | Montador. (mano de obra) | 0.329 | 117.18 | 38.552 |
| mo080 | h | Ayudante de montador. (mano de obra) | 0.329 | 85.25 | 28.047 |
| % | % | Herramienta menor | 2 % | 39243.409 | 784.868 |
|  |  | Costes directos |  |  | 40028.277 |
